# 00842 HB Weikersheim
Angebotsaufforderung (GAEB DA XML 3.3, DA83)
Währung: EUR
Erstellt mit: CaliforniaX by G&W Software AG, CaliforniaX V25.1.03, 29.09.2026

## Zusätzlicher Text
LEISTUNGSVERZEICHNIS
über Gewerk Badewassertechnik

______________________________________________________________________________________________

Bauvorhaben  Sanierung Hallenbad
  Humboldtstraße 1
  97990 Weikersheim,

Bauherr  Stadt Weikersheim
  Marktplatz 7
  97990 Weikersheim

_______________________________________________________________________________________________

Hinweis:
Angebote sind im Original, in 1-facher Ausfertigung, und in digitaler Form (GAEB-Datei) auf Datenträger im verschlossenem Umschlag, mit Angabe des Ausschreibungstitels und des Eröffnungstermins einzureichen.
Bis zum Ablauf der Frist bleibt der Bieter an sein Angebot gebunden. Der Zuschlag wird durch den Auftraggeber erteilt.
Fehlende Unterschriften können zum Ausschluss aus der Wertung führen.

Vor Angebotsabgabe ist eine Besichtigung der Baustelle möglich, um sich mit den Gegebenheiten vor Ort vertraut zu machen.

_______________________________________________________________________________________________

vom Bieter ausfüllen:

Gesamtsumme brutto:  . . . . . . . . . . . . . . . . . . . . . . . . . . Euro

. . . . . . . . . . . . . . . . . . , den . . . . . . . . . . . . . .  . . . . . . . . . . . . . . . . . . . . .. . . . . . . . . . . . . . . . . . . . . . . . . .
  Bieter, Stempel und Unterschrift
______________________________________________________________________________________________

vom Prüfer ausfüllen:

Gesamtsumme brutto:  . . . . . . . . . . . . . . . . . . . . . . . . . . Euro  (geprüfte Summe)

. . . . . . . . . . . . . . . . . . , den . . . . . . . . . . . . . .  . . . . . . . . . . . . . . . . . . . . .. . . . . . . . . . . . . . . . . . . . . . . . . .
  Prüfer, Stempel und Unterschrift

## Baubeschreibung
BAUBESCHREIBUNG

1. Zweck, Art und Nutzung des Bauwerks:
Bei dem Bauvorhaben handelt es sich um eine Sanierung des Hallenbades in 97990 Weikersheim
Humboldtstraße 1. Das Hallenbad besteht aus drei Geschossen. Im Untergeschoss befinden sich die Technikräume mit der Verteilung. Im Erdgeschoss befinden sich die Nebenräume für das Hallenbad, sowie das Schwimmbecken. Im Obergeschoss gibt es noch eine Lüftungszentrale für das Schwimmhallengerät. Die Schwimmhalle besitzt ein Pultdach mit geringer Dachneigung. Das Dach über der Lüftungszentrale ist ebenfalls ein Pultdach. Die Sanierung wird in 2 Bauabschnitten ausgeführt. Der erste Bauabschnitt wurde schon ausgeschrieben und ausgeführt.

Im 2. Bauabschnitt wird die Badehalle mit den Umkleiden und der Badewassertechnik im Keller saniert.

2. gleichzeitig laufende Arbeiten:
Installation technische Gewerke

3. Ausführungsunterlagen:
Installationspläne
Bauzeitenpläne
Ausführungspläne

4. Zusätzliche technische Regelungen, die für alle beschriebenen Leistungen gelten:
Die Arbeiten sind gemäß den aktuellen Gesetzen, Rechten und Normen sowie dem Stand der Technik auszuführen.

Bei der Ausführung sind nachfolgend genannte Regelungen zu beachten:
(Hinweis: Maßgebend für Angebot und Ausführung ist die jeweils neueste, gültige Version aller unten
aufgeführten Vorschriften und Bestimmungen)
- Die vom Bauherrn und / oder Architekten beigefügten Vertragsbedingungen und Vereinbarungen
- Alle EN-Bestimmungen
- Alle DIN-Normen
- Die Auflagen in der Baugenehmigung
- LBO, UVV, VBG, VdS, brandschutztechn. Vorschriften
- Die Auflagen der Brandversicherer bzw. der örtlichen Brandschutzbehörde
- Die Auflagen des Gewerbeaufsichtsamts
- Vorschriften der Hersteller
- Verarbeitungshinweise der Hersteller
- Das vom Projektanten erstellte Leistungsverzeichnis für die Angebotserstellung
- Die vom Projektanten angefertigten Pläne, technischen Unterlagen, Planerweiterungen, technischen Anweisungen
  und Prinzip-Übersichten
- Alle anderen zusätzlichen Vertragsbedingungen, insbesondere Terminpläne
- Alle anlagenspezifischen Vorschriften

Sonstiges:
Regiearbeiten dürfen nur nach Rücksprache und ausdrücklichen Auftrag durch die Bauleitung ausgeführt werden.
Regiezettel sind sofort zur Unterschrift vorzulegen. Die angegebene Anzahl der Regiestunden ist unverbindlich.
Bezahlt werden nur die auf Anordnung des bevollmächtigten Auftraggebers tatsächlich geleisteten Stunden. Für die gesamte Bauzeit ist ein deutschsprachiger Obermonteur als Ansprechperson vor Ort für die Bauleitung vorzusehen (Jour Fixe, Baubesprechungen etc.). Ein Wechsel dieser Ansprechperson ist nur mit Rücksprache der Bauleitung zulässig.
Hat der Auftragnehmer Bedenken bzgl. technischer Ausführbarkeit, Sicherheit, oder Konformität mit den Angebots- und Vertragsunterlagen, so sind diese schriftlich auf einem gesonderten Blatt darzulegen und zu begründen.
Nachträglich vorgebrachte Einwände entbinden den Auftragnehmer nicht von seiner Vertragserfüllungspflicht.
Aufmaße sind nur gültig, wenn sie gemeinsam mit Vertretern von Bauherrnschaft bzw. Projektant aufgenommen wurden. Das Aufmessen hat zu dem Zeitpunkt zu erfolgen, bei dem die Leitungsverlegung noch sicht- und nachprüfbar ist.
Über den zeitlichen Ablauf der Arbeiten hat sich der Auftragnehmer jeweils rechtzeitig und eigenverantwortlich mit dem Bauunternehmer bzw. der örtlichen Bauleitung in Verbindung zu setzen und sämtliche Termine zu koordinieren.
Alle Rechnungen und Aufmaße sind mit den Positionsnummern des Leistungsverzeichnisses zu versehen.
Im Bauzeitenplan festgelegte Termine sind auf jeden Fall fristgemäß einzuhalten.

In den nachfolgenden Einheitspreisen des Leistungsverzeichnisses müssen enthalten sein:
Die gesamten Materialkosten, einschließlich Lieferung, Montage, Verschnitt, Klein- und Befestigungsmaterialien, Schuttbeseitigung, umweltgerechte Entsorgung von Abfällen und Verpackungen, sowie alle nicht namentlich aufgeführten Materialien, die zur sauberen, technisch und handwerklich einwandfreien Ausführung der Arbeiten nötig sind.
Alle Kosten für die Erbringung der fix und fertigen Leistungen der Leistungspositionen wie beschrieben, sowie aller Neben-, Vor- und Nachleistungen, inklusive Montage und Einbau, Prüfung, Inbetriebnahme, Dichtungen, Schrauben, soweit nicht extra im LV aufgeführt.
Eventuell geforderte Bauwesenversicherung und pauschalierte Bauschuttentsorgung.
Sämtliche Löhne, Fahrzeiten und -km, Auslösungen, Zulagen, Gerüste, fahrbare Leitern, Hubsteiger, Baustrom, Wasser, Lagerkosten, usw.
(Hinweis: Ein Anspruch auf Zurverfügungstellung eines Lagerraums besteht nicht)
Alle Nebenkosten und -leistungen, auch wenn nicht eigens aufgeführt.
Die Bereithaltungskosten für Werkzeuge, Maschinen, Prüfgeräte, etc..
Die Besenreinigung und Sauberhaltung der Arbeitsplätze.
Die Kosten für Zwischen- und Endaufmaßarbeiten, sowie für alle Besprechungen (auch vor Ort).
Die Kosten für alle nötigen Terminkoordinierungen und alle Rücksprachen mit allen am Bau Beteiligten (inkl. evtl. nötiger Telefon-/Fax-/Portogebühren u. a.).
Die Kosten für die regelmäßige Teilnahme am Jour-Fixe durch den leitenden Obermonteur.
Die Kosten für die Bemusterung.
Die Kosten für eventuelle Planänderungen und -ergänzungen.
Die Kosten für Überprüfung aller Plan- und LV-Angaben auf Ausführbarkeit vor Ort.
Die Kosten für evtl. spätere nochmalige Anfahrten zur Fertigstellung.
Die Kosten der in der vertraglich festgelegten Garantie- und Gewährleistungszeit anfallenden Arbeiten und Ersatzlieferungen.

## 470 BA2
Datum: 29.09.2026

*Hinweis: Technische Beschreibung*
Technische Beschreibung

Becken

Das Bestandsbecken wird durch ein Becken aus Edelstahl ersetzt. Die Einströmung wird über Bodenkanäle erfolgen, das Wasser überläuft in eine umlaufende Rinne. Als Attraktion ist eine Massageanlage mit 8 Düsen vorgesehen, Absaugung erfolgt über 2 Ansauggitter in der Beckenwand.
Messwasserentnahme erfolgt über 2 Ansauggitter in der Beckenwand, entleert wird über einen Bodenanschluss. Sämtliche Anschlüsse sind als Flansche PN10 ausgeführt. Weitere Spezifikationen und Dimensionen sind der Ausschreibung des Architekten zu entnehmen.

Filtration
Zur mechanischen Reinigung wird das Badewasser der Mehrschichtfiltration zugeführt. Die Filter werden aus GFK in Teilen eingebracht und vor Ort zusammengebaut. Sämtliche Inneneinbauten sind aus badewasserbeständigem Material PVC und GFK. Die Filter werden mit Kristall-Quarzsand nach DIN 19623 (Schichthöhe 900 mm und Hydroanthrazit Schichthöhe 600 mm) gefüllt. Sämtliche Betriebszustände wie Filtration oder Rückspülung werden automatisch mittels pneumatisch betätigter badewasserbeständiger Absperrklappen eingeleitet.

Filterpumpen
Alle Filterpumpen, welche aus den verschiedenen Ausgleichbecken saugen, sind Blockpumpen mit integrierter Harr- und Faserfänger. Alle medium berührten und korrosionsgefährdeten Teile sind zu 100% beschichtet. Zudem verhindern Laufradprotektoren aus widerstandsfähigem Kunststoff ein Festrosten des Laufrades und ein Gleitringdichtungsprotektor im Gleitringdichtungssitz verhindert
Korrosionsmulden im Zwischengehäuse im Bereich des O-Ringsitzes der Gleitringdichtung. Durch diese neuartige Beschichtung, bis zu 1.000 pm, wird auf Grund der extrem glatten Oberfläche der Wirkungsgrad bis zu 10% verbessert.

Alle Motoren sind hocheffiziente PERMANENT- MAGNET- MOTOREN
(Effizienzklasse IE5)

Werkstoffausführung:  W1B
Gehäuse, Deckel und Rückwand:  Grauguss EN-GJL-250 mit 100% HPC-Beschichtung
Laufrad:  Grauguss EN-GJL-250 mit 100% HPC-Beschichtung
Filtergehäuse:  Grauguss EN-GJL innen Epoxyd - Pulver beschichtet Filterdeckel:  PMMA
Filterkorb:  Edelstahl WSt. Nr. 1.4571
Welle:  Edelstahl WSt. Nr. 1.4571
Gleitringdichtung  Sic/Sic:

Pumpen
Die restlichen Pumpen sind Blockpumpen. Alle medium berührten und korrosionsgefährdeten Teile sind zu 100% beschichtet. Zudem verhindern Laufradprotektoren aus widerstandsfähigem Kunststoff ein Festrosten des Laufrades und ein Gleitringdichtungsprotektor im Gleitringdichtungssitz verhindert
Korrosionsmulden im Zwischengehäuse im Bereich des O-Ringsitzes der Gleitringdichtung. Durch diese neuartige Beschichtung, bis zu 1.000 pm, wird auf Grund der extrem glatten Oberfläche der Wirkungsgrad bis zu 10% verbessert.

Alle Motoren sind hocheffiziente PERMANENT- MAGNET- MOTOREN
(Effizienzklasse IE5)

Werkstoffausführung:  W1B
Gehäuse, Deckel und Rückwand:  Grauguss EN-GJL-250 mit 100% HPC-Beschichtung
Laufrad:  Grauguss EN-GJL-250 mit 100% HPC-Beschichtung
Welle:  Edelstahl WSt. Nr. 1.4571
Gleitringdichtung:  Sic/Sic

Frequenzumrichter
Zum Erreichen des optimalen Betriebspunktes einer jeden Pumpe, wird diesen jeweils ein Frequenzumformer zugeordnet. Frequenzumformer mit konstanter, quadratischer Drehmomentkennlinie, mit eingebautem Funkenstörfilter und Netzrückwirkdrossel.

Schutzart: IP55

Rückspülverdichter
Zur Luftspülung der Mehrschichtfilter ist ein Verdichter mit Frequenzumformer
vorgesehen.

Spülluftgeschwindigkeit:  60 m/h
Pressung:  500 mbar

Armaturen
Absperrklappen
-  Gehäuse aus Alu- Druckguss- Silumin
-  Manschette aus Hypalon CSM- schwarz im Ozonbereich aus Viton- FKM blau
-  Scheibe aus Edelstahl WSt. Nr. 14408
-  Welle aus Edelstahl WSt. Nr. 14104
Betätigung mit:
-  Rastergriff
-  Stufenloser Feineinstellung
-  Pneumatisch doppelwirkend
-  Pneumatisch einfachwirkend = Federkraft geschlossen

Kugelhahn aus PVC

-  Dichtwerkstoff: EPDM bzw. FPM- Viton im Chlor- und Ozonbereich

Membranventile aus PVC
-  Dichtwerkstoff: PVC bzw. PTFE (Teflon)
Betätigung mit:
-  Handrad
-  Pneumatisch einfachwirkend
-  FC = Federkraft geschlossen
-  FO = Federkraft geöffnet

Druckluftanlage
Druckluftanlage mit Kältetrockner und Kondensat Abscheider.
Druckluft- Verteilleitungen aus Kupfer mit Formteilen und Befestigungsmaterial sowie Absperrhähne.

Erwärmung
Bei der Beckenwassererwärmung wird mittels Druckerhöhungspumpe gechlortes Badewasser im Teilstrom durch den Plattenwärmetauscher geleitet und dem Kreislauf wieder zugeführt.

Durchflussmessung
In den Reinwasserleitungen eines jeden Beckens ist ein Induktives Durchflussmessgerät eingebaut. Die gemessene Durchflussmenge wird sowohl am Messgerät als auch an der Bedienkonsole am Schaltschrank angezeigt.

Rinnenumstellung
Damit bei der der Beckenumgangsreinigung kein Schmutz und kein Reinigungsmittel in den Beckenkreislauf gelangen kann, sind an allen Rinnenrücklaufleitungen, vom Bademeistertableau aus bedienbaren automatischen Armaturen eingebaut, die den Rinnenrücklauf, vor Eintritt in Schwallwasserbecken, auf Kanalabführung umstellen.

Flockung
Zur Filtration der Kolloidal gelösten Stoffe wird dem Rohwasser Flockungsmittel
( Polyaluminiumchlorid ) zugegeben. Die Dosierung erfolgt mittels Dosierpumpe proportional zur Umwälzleistung, direkt aus dem Liefergebinde.

pH- Korrektur
Die pH-Korrektur mittels technischer Schwefelsäure 38% aus dem Doppelwandcontainer erfolgt automatisch mittels Dosierpumpen, angesteuert vom pH-Mess- und Regelgerät. Die Dosierung erfolgt je Becken.

Desinfektion
Zur Desinfektion wird Calciumhypoclorit verwendet.
Die pH-neutrale Calciumhypochloritlösung wird mittels Förderanlage und Dosierlinie zudosiert.

Mess- und Regelgeräte
Die Parameter wie freies Chlor, pH-Wert und Redox-Spannung werden mittels mikroprozess-gesteuerten Mess- und Regelsystemen gemessen, geregelt angezeigt und registriert. Die Messwasserentnahme erfolgt an mindestens 2 Punkten eines jeden Beckens. Über Messwasserpumpen wird das Messwasser den Messgeräten zugeführt. In den Mess-Systemen eingebaute Regler steuern das entsprechende Regelventil, Chlor- und die Dosierpumpe pH-Korrektur an. Die gemessenen Werte
werden graphisch dargestellt und registriert.

Wärmerückgewinnung WRG
Um die notwendige Menge Frischwasser (lt. DIN 19643-1 - mindestens 30 ltr pro Badegast ) zu gewährleisten, wird dem Kreislauf kontinuierlich abgebadetes Badewasser entnommen, über den Plattenwärmetauscher geführt, entwärmt, und in das zentrale Spülwasserbecken geleitet.
Dieselbe Menge Frischwasser aus der zentralen Netzwasserversorgung wird im Gegenstrom über den Plattenwärmetauscher geführt um erwärmt ins Schwallwasserbecken, und somit in den Kreislauf, zu gelangen.

Schwallwasserbehälter
Der Schwallwasserbehälter, mit Flanschanschlüssen und Einstiegsmannloch DN 800, wird vor Ort aus Kunststoff (PP Plattenmaterial mit Verstärkungsrahmen) zusammengebaut. Die Einbausituation im Beckenumgang ist beengt und erfordert erhöhten Montageaufwand.
Im Schwallwasserbehälter wird das Umwälz- bzw. das von den Badegästen verdrängte Wasser gesammelt, entlüftet, um über die Rohwasserpumpen wieder in den Kreislauf zu gelangen. Jedes Schwallwasserbecken ist mit einer Niveausteuerung versehen, welche die Nachspeisung öffnet und schließt bzw. die Filterpumpen ein- oder ausschaltet.

Spülwasserbehälter
Der Schwallwasserbehälter, mit Flanschanschlüssen und Einstiegsmannloch DN 800, wird vor Ort aus Kunststoff (PP Plattenmaterial mit Verstärkungsrahmen) zusammengebaut. Dieser Behälter wird im Filterraum erstellt. Im Spülwasserbehälter wird abgebadetes, entwärmtes Badewasser gelagert, gechlort und bei Bedarf als Filterspülwasser verwendet.

Schlammwasserbehälter
Der Schlammwasserbehälter mit Flanschanschlüssen und Einstiegsmannloch DN 800, wird vor Ort aus Kunststoff (PP Plattenmaterial mit Verstärkungsrahmen) zusammengebaut. Dieser Behälter wird im Filterraum erstellt. Im Schlammwasserbehälter wird das Rückspülwasser nach der Filterspülung gelagert, entchlort und dann kontinuierlich in kleinerer Menge mittels pneumatischer Klappe der bauseitigen Hebeanlage/ Kanalisation zugeführt.

Schaltanlage
Die Steuerung und Überwachung der gesamten Badewasseraufbereitungsanlage erfolgt automatisch über eine zentrale SPS- gesteuerte Schaltanlage.
Sämtliche Ablauffunktionen, die Betriebszustände Filtration und Rückspülung, die Steuerung der Attraktionen und der Sicherheitseinrichtungen erfolgen automatisch. Die Betriebszustände werden graphisch dargestellt.

Rohrleitungen
Rohrleitungen aus Polyethylen SDR17 mit allen Formteilen aus Befestigungsmaterial,
Rohrleitungen aus Formteilen für Stumpfschweißung nach den Richtlinien des Herstellers als
-  Rohwasserleitungen
-  Reinwasserleitungen
-  Rinnenrücklauf
-  Entleerungsleitungen
-  Entlüftungsleitungen
-  Schlammwasserleitungen
-  Spülwasserleitungen
-  Spülluftleitungen

Rohrleitungen aus PVC SDR 13,6 - SDR 21- SDR 34,3 mit allen Formteilen aus Befestigungs-material.
Rohrleitungen und Formteile werden mittels Kleben miteinander verbunden. Verarbeitung nach den Richtlinien des Herstellers als:
-  Leitungen im Chemikalienbereich
-  Kaltwasserleitungen
-  Messwasserleitungen
-  Entlüftungs- und Entleerungsleitungen

*Hinweis: Beckenkonzept*
Beckenprogramm

A)  Schwimmbecken
  Wasserfläche  A =  163,00 m²

Berechnung Umwälzleistung gem. DIN 19643-1 Tabelle 3
Ausgehend von der Nennbelastung  Q = A /a x b

1)  Schwimmbecken
  A =  163 m²
  davon:
  60 m² - Schwimmerbecken  a =  4,5 Pers/m²
  103 m² - Nichtschwimmerbecken  a =  2,7 Pers/m²

  Q = 70 / 4,5 x 0,5 =  30 m³/h
  Q = 93 / 2,7 x 0,5 =  68 m³/h
  _________
  98 m³/h

Anlagenzusammenstellung
===========================

2 Stück  Filter Durchmesser  D = 1.500 mm
  Filterfläche 2 x 1,77 m²  A = 3,54 m²
  Filtergeschwindigkeit  V = 27,7 m/h

### 1 470 Nutzungsspezifische Anlagen

#### 1.1 Badewassertechnik

##### 1.1.1 Filter und Zubehör Anlage 1

**1.1.1.1 Geschlossener Mehrschichtfilter Filterdurchmesser D = 1.500 mm**
Geschlossener Mehrschichtfilter Filterdurchmesser D = 1.500 mm
FK D = 1.500 mm, 2 x geteilt (= 3 Teile; max. …?... mm / Teil),
Medium: Schwimmbadwasser (chloriert), auf 4 GFK-Rohrfüßen stehend,
auf Wunsch mit fest anlaminierten GFK-Fußplatten,
Filterfläche : 1,767 m²
Filterleistung bei 30 m/h: 53,0 m³/h,im hochwertigen Kreuzwickel- (Zylinder) und Handlaminatverfahren (Böden) hergestellt, Gesamthöhe ca. 3.000 mm, Mantelhöhe 2.000 mm, Ausführung Polyester (Isophtalsäureharz) mit KSW Zertifikat,
zusätzlich chemikalienbest. Inliner, Trichtereinbauten (Standardtrichter: Verteilertopf ? 400 mm), Düsenboden (fest einlaminiert, auf Stützringen mit Ausschnitten liegend) + Flansche (DIN 2501 PN 10) ebenso ausschließlich aus Werkstoff GFK somit vollkommen homogener Gesamtaufbau und optimaler Verbund
(im Gegensatz bei Verwendung unterschiedlicher Werkstoffe, wie z.B. PVC/GFK mit unterschiedlichen Ausdehnungskoeffizienten),
Statik nach AD-Merkblatt N-1:
Betriebsdruck max.: 2,5 bar
Prüfdruck : 3,25 bar,
Ausführung, Lage und Dimension der Anschlüsse nach Angabe, ausgeführt als GFK-Festflanschanschlüsse DIN PN 10
M 1 (Mannloch im oberen Behälterboden) : DN 400
M 2 (Mannloch im Zylinder) : DN 500
Rev (Mannloch im unteren Behälterboden) : DN 300
einschl. Stück Luftpolsterrohrdüsen und 1 Sichtfenster ? 240/200 mm
(runde Ausführung mit hochwertigem Blockflanschformteil)"
Gewicht Behälter leer: ca. 550 kg
Menge: 2,000 St.
DIN 276: 476

**1.1.1.2 Behälter werksseitig je 2 x teilen**
vorgenannte Behälter werksseitig je 2 x teilen, Lamination vor Ort, An- und Abfahrt vorgenannte Behälter werksseitig je 2 x teilen (= je 3
Teile) und für Lamination vorrichten, Laminationsnähte (4 Nähte) innen und außen beschleifen, Behälter in je 3 Teilen anliefern, Lamination (4 Nähte) und Düsenmontage vor Ort, einschl. Laminationsmaterial und aller Kleinwerkzeuge
sowie An-/ Abfahrts- und ÜN-Kosten Monteure"
Menge: 1,000 St.
DIN 276: 476

**1.1.1.3 Einbringen mittels Autokran**
Menge: 1,000 St
DIN 276: 476

**1.1.1.4 Filterfüllung für Filter D = 1.500 mm**
Filterfüllung für Filter D. = 1.500 mm

Stützschicht I: Quarzkies nach DIN 19623
Körnung 2 - 3,2 mm
Schichthöhe. 150 mm

Stützschicht II: Quarzkies nach DIN 19623
Körnung 1 - 2,2 mm
Schichthöhe. 150 mm

Filterschicht I: Quarzkies nach DIN 19623
Körnung 0,4 - 0,8 mm
Schichthöhe: 600 mm

Filterschicht II: Hydro - Anthrazit -H-
Körnung 0,6 - 1,6 mm
Schichthöhe: 600 mm

Nach der Füllung mit Quarzkies und vor der Füllung mit Hydro-Anthrazit ist der Filter rückzuspülen und das anfallende Unterkorn zu entfernen.
Menge: 2,000 St
DIN 276: 476

**1.1.1.5 Vordere Rohrschaltung am Filterbehälter D = 1.500**
Vordere Rohrschaltung am Filterbehälter D = 1.500 zwischen den Anschlussflanschen am Filter und den Armaturen vor dem Filter.
Rohr und Formteile aus Polyethylen PN 6, Schrauben verzinkt und Dichtungen, sowie Einschweißmuffen.
Anschlüsse:
Rohwasser: DN 125
Reinwasser: DN 100
Spülwasser: DN 150
Schlammwasser: DN 200
Spülluft: DN 65
Entleerung: DN 65
Entlüftung: DN 50
Absenkung/Erstfiltrat: DN 65
Menge: 2,000 St.
DIN 276: 476

##### 1.1.2 Zubehör Filter

**1.1.2.1 Automatische Flüssigkeitsent- und Belüfter**
Automatische Flüssigkeitsent- und Belüfter DN 50 Druckbereich 0 - 2 bar, Gehäuse aus Edelstahl Wst. V4A mit Weichdichtung aus Viton, Innenteile aus
Cr-Ni-No-Stahl.
Eingangsflansch DN 32
Ausgangszapfen 3/4"A
Menge: 2,000 St.
DIN 276: 476

**1.1.2.2 Prüfstation**
Prüfstation

Prüfstation bestehend aus:

1 Stk. Differenzdruckmanometer D = 160 mm Messorgan aus Edelstahl Wst. Nr. 1.4571 mit Elektrokontakt und Manometerhähne in badewasserbeständiger
Ausführung
2 Stk. Auslaufhähne badewasserbeständig zur Entnahme von Wasserproben
1 Stk. Armaturenplatte aus Kunststoff H 1000 mm, B 600 mm mit unten liegender Auflaufrinne 150 mm x 100 mm zur Aufnahme nachstehender Geräte einschließlich Befestigungsmaterial
Menge: 2,000 St.
DIN 276: 476

**1.1.2.3 Absperrklappn PN - EW DN 100 mit GSD**
Absperrklappe PN - EW DN 100
Zwischenbauklappe mit einfachwirkendem pneumatischem Antrieb zum Einbau zwischen zwei Flanschen, Gehäuse aus Siluminguss, GDALSi9CH3, Baulänge nach DIN 3202, auswechselbare Manschette aus CS Hypalon fest im
Gehäuse einvulkanisiert, Welle aus Edelstahl Wst. Nr. 1.4104, Scheibe aus Edelstahl Wst. Nr. 1.4408 komplett mit Gegenflanschen, Schrauben und Dichtungen.
Menge: 2,000 St.
DIN 276: 476

**1.1.2.4 Absperrklappe PN - DW DN 200 mit GSD**
Absperrklappe PN - DW DN 200
Zwischenbauklappe mit einfachwirkendem pneumatischem Antrieb zum Einbau zwischen zwei Flanschen, Gehäuse aus Siluminguss, GDALSi9CH3, Baulänge nach DIN 3202, auswechselbare Manschette aus CS Hypalon fest im
Gehäuse einvulkanisiert, Welle aus Edelstahl Wst. Nr. 1.4104, Scheibe aus Edelstahl Wst. Nr. 1.4408 komplett mit Gegenflanschen, Schrauben und Dichtungen.
Menge: 2,000 St.
DIN 276: 476

**1.1.2.5 Absperrklappe PN - DW DN 150 mit GSD**
Absperrklappe PN - DW DN 150
Zwischenbauklappe mit einfachwirkendem pneumatischem Antrieb zum Einbau zwischen zwei Flanschen, Gehäuse aus Siluminguss, GDALSi9CH3, Baulänge nach DIN 3202, auswechselbare Manschette aus CS Hypalon fest im
Gehäuse einvulkanisiert, Welle aus Edelstahl Wst. Nr. 1.4104, Scheibe aus Edelstahl Wst. Nr. 1.4408 komplett mit Gegenflanschen, Schrauben und Dichtungen.
Menge: 4,000 St.
DIN 276: 476

**1.1.2.6 Absperrklappe PN - DW DN 125 mit GSD**
Absperrklappe PN - DW DN 125
Zwischenbauklappe mit einfachwirkendem pneumatischem Antrieb zum Einbau zwischen zwei Flanschen, Gehäuse aus Siluminguss, GDALSi9CH3, Baulänge nach DIN 3202, auswechselbare Manschette aus CS Hypalon fest im
Gehäuse einvulkanisiert, Welle aus Edelstahl Wst. Nr. 1.4104, Scheibe aus Edelstahl Wst. Nr. 1.4408 komplett mit Gegenflanschen, Schrauben und Dichtungen.
Menge: 2,000 St.
DIN 276: 476

**1.1.2.7 Absperrklappe PN - DW DN 80 mit GSD**
Absperrklappe PN - DW DN 80
Zwischenbauklappe mit einfachwirkendem pneumatischem Antrieb zum Einbau zwischen zwei Flanschen, Gehäuse aus Siluminguss, GDALSi9CH3, Baulänge nach DIN 3202, auswechselbare Manschette aus CS Hypalon fest im
Gehäuse einvulkanisiert, Welle aus Edelstahl Wst. Nr. 1.4104, Scheibe aus Edelstahl Wst. Nr. 1.4408 komplett mit Gegenflanschen, Schrauben und Dichtungen.
Menge: 2,000 St.
DIN 276: 476

**1.1.2.8 Absperrklappe PN - DW DN 65 mit GSD**
Absperrklappe PN - DW DN 65
Zwischenbauklappe mit doppelwirkendem pneumatischem Antrieb zum Einbau zwischen zwei Flanschen, Gehäuse aus Siluminguss, GDALSi9CH3, Baulänge nach DIN 3202, auswechselbare Manschette aus CS Hypalon fest im
Gehäuse einvulkanisiert, Welle aus Edelstahl Wst. Nr. 1.4104, Scheibe aus Edelstahl Wst. Nr. 1.4408 komplett mit Gegenflanschen, Schrauben und Dichtungen.
Menge: 2,000 St.
DIN 276: 476

**1.1.2.9 Absperrklappe PN - DW DN 50 mit GSD**
Absperrklappe PN - DW DN 50
Zwischenbauklappe mit doppelwirkendem pneumatischem Antrieb zum Einbau zwischen zwei Flanschen, Gehäuse aus Siluminguss, GDALSi9CH3, Baulänge nach DIN 3202, auswechselbare Manschette aus CS Hypalon fest im
Gehäuse einvulkanisiert, Welle aus Edelstahl Wst. Nr. 1.4104, Scheibe aus Edelstahl Wst. Nr. 1.4408 komplett mit Gegenflanschen, Schrauben und Dichtungen.
Menge: 2,000 St.
DIN 276: 476

**1.1.2.10 Absperrklappe R DN 65 mit GSD**
Absperrklappe R DN 65
Zwischenbauklappe mit Rastergriff zum Einbau zwischen zwei Flanschen, Gehäuse aus Siluminguss, GDALSi9CH3, Baulänge nach DIN 3202, auswechselbare Manschette aus CS Hypalon fest im Gehäuse einvulkanisiert, Welle aus Edelstahl Wst. Nr. 1.4104, Scheibe aus Edelstahl Wst. Nr. 1.4408 komplett mit
Gegenflanschen, Schrauben und Dichtungen.
Menge: 2,000 St.
DIN 276: 476

**1.1.2.11 PVC-U Membranventil pneum. FO DN 40**
PVC-U Membranventil DN 40
Membranventil aus PVC-U mit pneumatischem Stellantrieb - FO - federkraft öffnend mit Stellungsanzeige radial ausbaubar und beidseitigen Verschraubungen. Dichtwerkstoff: EPDM
Menge: 14,000 St.
DIN 276: 476

**1.1.2.12 4/2-Wege-Magnetventile**
4/2-Wege-Magnetventile
4/2-Wege-Magnetventile als Vorsteuerventile mit Handhilfsbetätigung und zwei getrennten Abluftdrosseln auf Anschlussplatte montiert.
Menge: 14,000 St.
DIN 276: 476

**1.1.2.13 Näherungsinitiatoren**
Näherungsinitiatoren
Näherungsinitiatoren zur induktiven, berührungslosen Rückmeldung der Klappenendlagen (Auf-Zu). Initiatoren betriebsfertig, paarweise auf den
Klappenstellantrieben montiert, mit Leuchtdioden zur optischen Meldekontrolle, Schutzart IP 65.
Für 1 Paar Näherungsinitiatoren ist je ein Auswertegerät mit einzukalkulieren.
Menge: 14,000 St.
DIN 276: 476

**1.1.2.14 Klemmkasten aus Kunststoff**
Klemmkasten aus Kunststoff
Klemmkasten aus Kunststoff IP 54 zur Verkabelung der Vorsteuerventile, mit den notwendigen PG-Verschraubungen Reihenklemmen dauerhaft beschriftet
mit Verdrahtung bis Ventilblock.
Menge: 2,000 St.
DIN 276: 476

**1.1.2.15 Pneumatische Verrohrung**
Pneumatische Verrohrung
Pneumatische Verrohrung zwischen Vorsteuerventilen und pneumatischen Stellantrieben aus PE-Schlauch 6 x 4 mm, komplett mit den erforderlichen Anschlussteilen, PVC-Schutzrohren und Befestigungsmaterial.
Menge: 2,000 St.
DIN 276: 476

**1.1.2.16 Schlammwasserschauglas DN 200**
Schlammwasserschauglas DN 200
Schlammwasserschauglas zur Kontrolle des Rückspülwassers als Acrylglasrohr mit beidseitigem Flanschanschluss, Spannschrauben zur Bruchsicherung komplett mit Gegenflanschen, Schrauben und Dichtungen.
Menge: 1,000 St.
DIN 276: 476

**1.1.2.17 Datenschilder**
Datenschilder
Datenschild für vorgenannte Filterbehälter in badewasserbeständiger Ausführung. Darauf müssen alle technischen Daten des Filter eingraviert sein. Liefern
und an der dafür vorgesehenen Halterung am Filterbehälter befestigen.
Menge: 2,000 St.
DIN 276: 476

##### 1.1.3 Pumpen, Armaturen und Zubehör

**1.1.3.1 Vertikale-Badewasser-Umwälzpumpe Anlage 1**
Vertikale-Badewasser-Umwälzpumpe als Kreiselpumpe in Blockbauweise mit integriertem Haar- und Fasernfänger. Pumpengehäuse aus Grauguss EN-GJL-250 mit 100% HPC + Beschichtung aller relevanter, 10ptberührten,
korrosionsgefährdeten Teile
Filtergehäuse aus Grauguss EN-GJL-250 innen HPC + beschichtet und Deckel in durchsichtiger Ausführung ( PMMA ).
Filterkorb aus Edelstahl WSt. Nr. 1.4571 mit Lochung d = 3 mm
Laufrad aus Grauguss EN-GJL-250 mit 100% HPC + Beschichtung und Luftradprotektor aus widerstandsfähigem Kunststoff ( POM - FKM )
Oberflächengekühlter, energiesparende, SYNCHRON - PERMANENT - MAGNET - MOTOR (PM-Motor) mit Frequenzumrichter parametriert auf den Betriebspunkt
Höchste Effiziensklasse IE5 ( Ultra Premium Efficiency Class )
Pumpe und Motor mit gemeinsamer biegesteifer Welle in verstärkter Lagerung, Motoren ab 1,1 KW mit zusätzlicher Nachschmiereinrichtung. Pumpenseitige
Wellenabdichtung mittels wartungsfreier, drehrichtungsunabhängiger Gleitringdichtung aus verschleissfestem Siliziumcarbid SIC/SIC/FKM mit Gleitringdichtungsprotektor aus CuSn 12-C

Technische Leistungsdaten:
Förderstrom 49 m3/h
Förderhöhe 1,80 bar
Drehzahl 1500 U/min.
Motorleistung 4,0 kW
Spannung 400 V / 50 Hz
Saugstutzen 100 DN PN 10
Druckstutzen 65 DN PN 10
Menge: 2,000 St.
DIN 276: 476

**1.1.3.2 Reservefilterkorb**
Reservefilterkorb FKX 100
Menge: 2,000 St.
DIN 276: 476

**1.1.3.3 Zubehör**
Zubehör
1 Stk Drucksensor für druckseitigen Einbau
1 Stk Drucksensor zur Überwachung der Vorfilterüberwachung
1 Stk Elektronischer Trockenlaufschutz ETS-X 4.1
1 Stk Gehäuseentleerung einschließlich PVC - Kugelhahn DN 25 und PVC Verrohrung bis zur Ablaufstelle
2 Stk digitale Anzeige für Drucksensoren
Menge: 2,000 St.
DIN 276: 476

**1.1.3.4 Frequenzumformer 4,0 kW**
Frequenzumformer
Frequenzumformer passend zum Motor der vorgenannten Pumpe

Technische Daten
Schutzart: IP 54
Umgebungstemperaturen: 40°C
Abstimmung Motor / Frequenzumformer werksseitig, d.h. kein Sinusfilter erforderlich.
Funkentstörfilter zur Einhaltung der Grenzwerte gem. EN 55011 Klasse B.
Integrierter PID-Regler

Steuereingänge:
2 Analogeingänge, 2 x 0-10V,1 x 0 - 20 mA
1 Spannungsversorgung 10 V DC
4 Digitaleingänge mit Potentialfreischaltung

Steuerausgänge:
1 Analogausgang 0/4 - 20 mA bzw. + 10V DC
1 Relaisausgang, potentialfreier Kontakt Netzspannung: 380-415V, +10%, 50/60Hz
Motornennleistung: 4,0 kW
Bedien- und Parametriereinheit zur Programmierung des Frequenzumformers
Menge: 2,000 St.
DIN 276: 476

**1.1.3.5 Badewasser-Umwälzpumpe als Teilstrompumpe Erwärmung Anlage 1**
Einstufige Kreiselpumpe in Blockbauweise.
Pumpengehäuse aus Grauguss EN-GJL-250 mit 100% HPC + Beschichtung aller relevanter 10ptberührten, korrosionsgefährdeten Teile.
Laufrad aus Grauguss EN-GJL-250 mit 100% HPC + Beschichtung und Luftradprotektor aus widerstandsfähigem Kunststoff ( POM - FKM )
Oberflächengekühlter, energiesparende, SYNCHRON - PERMANENT - MAGNET - MOTOR (PM-Motor) für Frequenzumrichter parametriert auf den Betriebspunkt
Höchste Effiziensklasse IE5 ( Ultra Premium Efficiency Class )
Pumpe und Motor mit gemeinsamer biegesteifer Welle in verstärkter Lagerung, Motoren ab 1,1 KW mit zusätzlicher Nachschmier-einrichtung.
Pumpenseitige Wellenabdichtung mittels wartungsfreier, drehrichtungsunabhängiger Gleitringdichtung aus verschleissfestem Siliziumcarbid SIC/SIC/FKM
Gleitringdichtungsprotektor aus CuSn 12-C

Technische Leistungsdaten:
Förderstrom 10,8 m3/h
Förderhöhe 0,6 bar
Drehzahl 1500 U/min.
Motorleistung 0,55 kW
Spannung 400 V / 50 Hz
Saugstutzen 65 DN, PN 10
Druckstutzen 40 DN, PN 10
Menge: 1,000 St.
DIN 276: 476

**1.1.3.6 Frequenzumformer 0,55 kW**
Frequenzumformer
Frequenzumformer passend zum Motor der vorgenannten Pumpe

Technische Daten
Schutzart: IP 54
Umgebungstemperaturen: 40°C
Abstimmung Motor / Frequenzumformer werksseitig, d.h. kein Sinusfilter erforderlich.
Funkentstörfilter zur Einhaltung der Grenzwerte gem. EN 55011 Klasse B.
Integrierter PID-Regler

Steuereingänge:
2 Analogeingänge, 2 x 0-10V,1 x 0 - 20 mA
1 Spannungsversorgung 10 V DC
4 Digitaleingänge mit Potentialfreischaltung

Steuerausgänge:
1 Analogausgang 0/4 - 20 mA bzw. + 10V DC
1 Relaisausgang, potentialfreier Kontakt Netzspannung: 380-415V, +10%, 50/60Hz
Motornennleistung: 0,55 kW
Bedien- und Parametriereinheit zur Programmierung des Frequenzumformers
Menge: 1,000 St.
DIN 276: 476

**1.1.3.7 Rückspülpumpe Anlage 1**
Einstufige Kreiselpumpe in Blockbauweise.
Pumpengehäuse aus Grauguss EN-GJL-250 mit 100% HPC + Beschichtung aller relevanter 10ptberührten, korrosionsgefährdeten Teile.
Laufrad aus Grauguss EN-GJL-250 mit 100% HPC + Beschichtung und Luftradprotektor aus widerstandsfähigem Kunststoff ( POM - FKM )
Oberflächengekühlter, energiesparende, SYNCHRON - PERMANENT - MAGNET - MOTOR (PM-Motor) für Frequenzumrichter parametriert auf den Betriebspunkt
Höchste Effiziensklasse IE5 ( Ultra Premium Efficiency Class )
Pumpe und Motor mit gemeinsamer biegesteifer Welle in verstärkter Lagerung, Motoren ab 1,1 KW mit zusätzlicher Nachschmiereinrichtung.
Pumpenseitige Wellenabdichtung mittels wartungsfreier, drehrichtungsunabhängiger Gleitringdichtung aus verschleissfestem Siliziumcarbid SIC/SIC/FKM
Gleitringdichtungsprotektor aus CuSn 12-C

Technische Leistungsdaten:
Förderstrom 106,0 m3/h
Förderhöhe 1,0 bar
Drehzahl 1500 U/min.
Motorleistung 4,0 kW
Spannung 400 V / 50 Hz
Saugstutzen 125 DN, PN 10
Druckstutzen 100 DN, PN 10
Menge: 1,000 St.
DIN 276: 476

**1.1.3.8 Frequenzumformer 4,0 kW**
Frequenzumformer
Frequenzumformer passend zum Motor der vorgenannten Pumpe

Technische Daten
Schutzart: IP 54
Umgebungstemperaturen: 40°C
Abstimmung Motor / Frequenzumformer werksseitig, d.h. kein Sinusfilter erforderlich.
Funkentstörfilter zur Einhaltung der Grenzwerte gem. EN 55011 Klasse B.
Integrierter PID-Regler

Steuereingänge:
2 Analogeingänge, 2 x 0-10V,1 x 0 - 20 mA
1 Spannungsversorgung 10 V DC
4 Digitaleingänge mit Potentialfreischaltung

Steuerausgänge:
1 Analogausgang 0/4 - 20 mA bzw. + 10V DC
1 Relaisausgang, potentialfreier Kontakt Netzspannung: 380-415V, +10%, 50/60Hz
Motornennleistung: 4,0 kW
Bedien- und Parametriereinheit zur Programmierung des Frequenzumformers
Menge: 1,000 St.
DIN 276: 476

**1.1.3.9 Badewasser-Umwälzpumpe Spülwasserbecken**
Einstufige Kreiselpumpe in Blockbauweise.
Blockpumpe mit integriertem Fasernfänger und Balg-Gleitringdichtung, auf Kunstoff-Laufradnabe montiert. Die Motor-/Pumpenwelle kommt nicht mit dem
Schwimmbadwasser in Berührung. Elektrische Trennung, Korossionsbeständig durch hochwertigen, glasfaserverstärkten Kunststoff.
Unempfindlich gegenüber Verunreinigungen dank großen Saugsieb.
Selbstansaugende Ausführung.

Pumpengehäuse: PP
Laufrad: PP
Saugsieb: PP
Motordeckel: IP55
Motordrehzahl: 2 840 RPM

Technische Leistungsdaten:
Förderstrom 7,0 m3/h
Förderhöhe 0,8 bar
Drehzahl 1500 U/min.
Motorleistung 0,3 kW
Spannung 400 V / 50 Hz
Saugstutzen: 1 1/2''
Druckstutzen:  1 1/2''
Menge: 1,000 St.
DIN 276: 476

**1.1.3.10 Verdichter Rückspülung Anlage 1**
Drehschieber - Verdichter als Filterrückspülgebläse zur Erzeugung von ölfreier Druckluft, in Blockbauweise mit Drehstrommotor, saugseitigem Schalldämpfer,
integriertem Ansaugfilter 318 V, Druckregulierventil und Anschlussteile, Verdichter und Motor aus Aluminiumguss.

Technische Leistungsdaten:
Fördermenge: 106 m3/h
Pressung: 500 mbar
Drehzahl: 2850 U/min.
Motorleistung: 4,0 kW
Spannung: 400 V / 50 Hz
Menge: 1,000 St.
DIN 276: 476

**1.1.3.11 Frequenzumformer 4,0 kW**
Frequenzumformer
Frequenzumformer passend zum Motor des vorgenannten Verdichters

Technische Daten
Schutzart: IP 54
Umgebungstemperaturen: 40°C
Abstimmung Motor / Frequenzumformer werksseitig, d.h. kein Sinusfilter erforderlich.
Funkentstörfilter zur Einhaltung der Grenzwerte gem.
EN 55011 Klasse B.
Integrierter PID-Regler

Steuereingänge:
2 Analogeingänge, 2 x 0-10V,1 x 0 - 20 mA
1 Spannungsversorgung 10 V DC
4 Digitaleingänge mit Potentialfreischaltung

Steuerausgänge:
1 Analogausgang 0/4 - 20 mA bzw. + 10V DC
1 Relaisausgang, potentialfreier Kontakt Netzspannung: 380-415V, +10%, 50/60Hz
Motornennleistung: 4,0 kW
Bedien- und Parametriereinheit zur Programmierung des Frequenzumformers
Menge: 1,000 St.
DIN 276: 476

**1.1.3.12 Absperrklappe PN - DW DN 150 mit GSD**
Absperrklappe PN - DW DN 150
Zwischenbauklappe mit doppelwirkendem pneumatischem Antrieb zum Einbau zwischen zwei Flanschen, Gehäuse aus Siluminguss, GDALSi9CH3, Baulänge nach DIN 3202, auswechselbare Manschette aus CS Hypalon fest im
Gehäuse einvulkanisiert, Welle aus Edelstahl Wst. Nr. 1.4104, Scheibe aus Edelstahl Wst. Nr. 1.4408 komplett mit Gegenflanschen, Schrauben und Dichtungen.
Menge: 1,000 St.
DIN 276: 476

**1.1.3.13 Absperrklappe PN - DW DN 100 mit GSD**
Absperrklappe PN - DW DN 100
Zwischenbauklappe mit doppelwirkendem pneumatischem Antrieb zum Einbau zwischen zwei Flanschen, Gehäuse aus Siluminguss, GDALSi9CH3, Baulänge nach DIN 3202, auswechselbare Manschette aus CS Hypalon fest im
Gehäuse einvulkanisiert, Welle aus Edelstahl Wst. Nr. 1.4104, Scheibe aus Edelstahl Wst. Nr. 1.4408 komplett mit Gegenflanschen, Schrauben und Dichtungen.
Menge: 2,000 St.
DIN 276: 476

**1.1.3.14 Absperrklappe R DN 150 mit GSD**
Absperrklappe R DN 150
Zwischenbauklappe mit Rastergriff zum Einbau zwischen zwei Flanschen, Gehäuse aus Siluminguss, GDALSi9CH3, Baulänge nach DIN 3202, auswechselbare Manschette aus CS Hypalon fest im Gehäuse einvulkanisiert, Welle aus
Edelstahl Wst. Nr. 1.4104, Scheibe aus Edelstahl Wst. Nr. 1.4408 komplett mit Gegenflanschen, Schrauben und Dichtungen.
Menge: 1,000 St.
DIN 276: 476

**1.1.3.15 Absperrklappe R DN 100 mit GSD**
Absperrklappe R DN 100
Zwischenbauklappe mit Rastergriff zum Einbau zwischen zwei Flanschen, Gehäuse aus Siluminguss, GDALSi9CH3, Baulänge nach DIN 3202, auswechselbare Manschette aus CS Hypalon fest im Gehäuse einvulkanisiert, Welle aus
Edelstahl Wst. Nr. 1.4104, Scheibe aus Edelstahl Wst. Nr. 1.4408 komplett mit Gegenflanschen, Schrauben und Dichtungen.
Menge: 2,000 St.
DIN 276: 476

**1.1.3.16 Absperrklappe R DN 65 mit GSD**
Absperrklappe R DN 65
Zwischenbauklappe mit Rastergriff zum Einbau zwischen zwei Flanschen, Gehäuse aus Siluminguss, GDALSi9CH3, Baulänge nach DIN 3202, auswechselbare Manschette aus CS Hypalon fest im Gehäuse einvulkanisiert, Welle aus
Edelstahl Wst. Nr. 1.4104, Scheibe aus Edelstahl Wst. Nr. 1.4408 komplett mit Gegenflanschen, Schrauben und Dichtungen.
Menge: 3,000 St.
DIN 276: 476

**1.1.3.17 Absperrklappe R DN 50 mit GSD**
Absperrklappe R DN 50
Zwischenbauklappe mit Rastergriff zum Einbau zwischen zwei Flanschen, Gehäuse aus Siluminguss, GDALSi9CH3, Baulänge nach DIN 3202, auswechselbare Manschette aus CS Hypalon fest im Gehäuse einvulkanisiert, Welle aus
Edelstahl Wst. Nr. 1.4104, Scheibe aus Edelstahl Wst. Nr. 1.4408 komplett mit Gegenflanschen, Schrauben und Dichtungen.
Menge: 1,000 St.
DIN 276: 476

**1.1.3.18 PVC-Kugelhahn DN 15**
PVC-Kugelhahn DN 15 mit beidseitigen Verschraubungen
Dichtwerkstoff: EPDM
Menge: 2,000 St.
DIN 276: 476

**1.1.3.19 PVC-Kugelhahn DN 25**
PVC-Kugelhahn DN 25 mit beidseitigen Verschraubungen
Dichtwerkstoff: EPDM
Menge: 2,000 St.
DIN 276: 476

**1.1.3.20 PVC-U Membranventil pneum. FO DN 32**
PVC-U Membranventil DN 32 mit pneumatischem Stellantrieb - FO - federkraft öffnend mit Stellungsanzeige radial ausbaubar mit beidseitigen Verschraubungen. Dichtwerkstoff: EPDM
Menge: 1,000 St.
DIN 276: 476

**1.1.3.21 4/2-Wege-Magnetventile**
4/2-Wege-Magnetventile als Vorsteuerventile mit Handhilfsbetätigung und zwei getrennten Abluftdrosseln auf Anschlussplatte montiert.
Menge: 3,000 St.
DIN 276: 476

**1.1.3.22 Näherungsinitiatoren**
Näherungsinitiatoren zur induktiven, berührungslosen Rückmeldung der Klappenendlagen (Auf-Zu). Initiatoren betriebsfertig, paarweise auf den Klappenstellantrieben montiert, mit Leuchtdioden zur optischen Meldekontrolle,
Schutzart IP 65.
Für 1 Paar Näherungsinitiatoren ist je ein Auswertegerät mit einzukalkulieren.
Menge: 3,000 St.
DIN 276: 476

**1.1.3.23 Pneumatische Verrohrung**
Pneumatische Verrohrung Durchmesser 6/4 mm, inkl. Verbindungsmaterial.
Menge: 3,000 St.
DIN 276: 476

**1.1.3.24 Kompensator DN 65**
Kompensator DN 65 zur Aufnahme von Geräuschen, Vibrationen und Schwingungen, sowie als Dehnungsausgleich für axiale und radiale Bewegungen.
Material: flachgewellter Formenbalg aus EPDM bis über die Dichtflächen der Flansche. Flansche aus Edelstahl oder Kunststoff komplett mit Gegenflansche, Dichtungen und Schrauben.
Menge: 1,000 St.
DIN 276: 476

**1.1.3.25 Mano-Vakuumeter**
Mano-Vakuumeter, Gehäuse D = 100 mm, aus Cr-Ni-Stahl Wst. Nr. 1.4301, Sichtscheibe aus Verbundglas, Messwerk aus Cr-Ni-Stahl Wst. Nr. 1.4571, Messbereich -1 +3 bar, einschließlich Manometerhahn sole- und badewasserbeständig.
Menge: 6,000 St.
DIN 276: 476

##### 1.1.4 Armaturen

**1.1.4.1 Absperrklappe PN - EW DN 80 mit GSD**
Absperrklappe PN - EW DN 80
Zwischenbauklappe mit einfachwirkendem pneumatischem Antrieb zum Einbau zwischen zwei Flanschen, Gehäuse aus Siluminguss, GDALSi9CH3, Baulänge nach DIN 3202, auswechselbare Manschette aus CS Hypalon fest im
Gehäuse einvulkanisiert, Welle aus Edelstahl Wst. Nr. 1.4104, Scheibe aus Edelstahl Wst. Nr. 1.4408 komplett mit Gegenflanschen, Schrauben und Dichtungen.
Menge: 1,000 St.
DIN 276: 476

**1.1.4.2 Absperrklappe PN - DW DN 100 mit GSD**
Absperrklappe PN - DW DN 100
Zwischenbauklappe mit doppelwirkendem pneumatischem Antrieb zum Einbau zwischen zwei Flanschen, Gehäuse aus Siluminguss, GDALSi9CH3, Baulänge nach DIN 3202, auswechselbare Manschette aus CS Hypalon fest im
Gehäuse einvulkanisiert, Welle aus Edelstahl Wst. Nr. 1.4104, Scheibe aus Edelstahl Wst. Nr. 1.4408 komplett mit Gegenflanschen, Schrauben und Dichtungen.
Menge: 2,000 St.
DIN 276: 476

**1.1.4.3 Absperrklappe R DN 150 mit GSD**
Absperrklappe R DN 150
Zwischenbauklappe mit Rastergriff zum Einbau zwischen zwei Flanschen, Gehäuse aus Siluminguss, GDALSi9CH3, Baulänge nach DIN 3202, auswechselbare Manschette aus CS Hypalon fest im Gehäuse einvulkanisiert, Welle aus
Edelstahl Wst. Nr. 1.4104, Scheibe aus Edelstahl Wst. Nr. 1.4408 komplett mit Gegenflanschen, Schrauben und Dichtungen.
Menge: 1,000 St.
DIN 276: 476

**1.1.4.4 Absperrklappe R DN 100 mit GSD**
Absperrklappe R DN 100
Zwischenbauklappe mit Rastergriff zum Einbau zwischen zwei Flanschen, Gehäuse aus Siluminguss, GDALSi9CH3, Baulänge nach DIN 3202, auswechselbare Manschette aus CS Hypalon fest im Gehäuse einvulkanisiert, Welle aus
Edelstahl Wst. Nr. 1.4104, Scheibe aus Edelstahl Wst. Nr. 1.4408 komplett mit Gegenflanschen, Schrauben und Dichtungen.
Menge: 5,000 St.
DIN 276: 476

**1.1.4.5 Absperrklappe R DN 80 mit GSD**
Absperrklappe R DN 80
Zwischenbauklappe mit Rastergriff zum Einbau zwischen zwei Flanschen, Gehäuse aus Siluminguss, GDALSi9CH3, Baulänge nach DIN 3202, auswechselbare Manschette aus CS Hypalon fest im Gehäuse einvulkanisiert, Welle aus
Edelstahl Wst. Nr. 1.4104, Scheibe aus Edelstahl Wst. Nr. 1.4408 komplett mit Gegenflanschen, Schrauben und Dichtungen.
Menge: 1,000 St.
DIN 276: 476

**1.1.4.6 Absperrklappe R DN 65**
Absperrklappe R DN 65
Zwischenbauklappe mit Rastergriff zum Einbau zwischen zwei Flanschen, Gehäuse aus Siluminguss, GDALSi9CH3, Baulänge nach DIN 3202, auswechselbare Manschette aus CS Hypalon fest im Gehäuse einvulkanisiert, Welle aus
Edelstahl Wst. Nr. 1.4104, Scheibe aus Edelstahl Wst. Nr. 1.4408 komplett mit Gegenflanschen, Schrauben und Dichtungen.
Menge: 2,000 St.
DIN 276: 476

**1.1.4.7 Absperrklappe F DN 65 mit GSD**
Absperrklappe F DN 65
Zwischenbauklappe mit Handhebel mit stufenloser Feineinstellung zum Einbau zwischen zwei Flanschen, Gehäuse aus Siluminguss, GDALSi9CH3, Baulänge nach DIN 3202, auswechselbare Manschette aus CS Hypalon fest im Gehäuse einvulkanisiert, Welle aus Edelstahl Wst. Nr. 1.4104, Scheibe aus Edelstahl Wst. Nr. 1.4408 komplett mit Gegenflanschen, Schrauben und Dichtungen.
Menge: 2,000 St.
DIN 276: 476

**1.1.4.8 PVC-Kugelhahn DN 15**
PVC-Kugelhahn DN 15 mit beidseitigen Verschraubungen
Dichtwerkstoff: EPDM
Menge: 4,000 St.
DIN 276: 476

**1.1.4.9 PVC-Kugelhahn DN 25**
PVC-Kugelhahn DN 25 mit beidseitigen Verschraubungen
Dichtwerkstoff: EPDM
Menge: 15,000 St.
DIN 276: 476

**1.1.4.10 PVC-Kugelhahn DN 32**
PVC-Kugelhahn DN 32 mit beidseitigen Verschraubungen
Dichtwerkstoff: EPDM
Menge: 4,000 St.
DIN 276: 476

**1.1.4.11 PVC-Kugelhahn DN 50**
PVC-Kugelhahn DN 50 mit beidseitigen Verschraubungen
Dichtwerkstoff: EPDM
Menge: 3,000 St.
DIN 276: 476

**1.1.4.12 PVC-Kugelhahn DN 25 FPM**
PVC-Kugelhahn DN 25 mit beidseitigen Verschraubungen
Dichtwerkstoff: FPM
Menge: 4,000 St.
DIN 276: 476

**1.1.4.13 PVC-U Membranventil DN 25**
PVC-U-Membranventil DN 25 radial ausbaubar mit beidseitigen Verschraubungen.
Dichtwerkstoff EPDM
Menge: 3,000 St.
DIN 276: 476

**1.1.4.14 PVC-U Membranventil DN 50**
PVC-U-Membranventil DN 50 radial ausbaubar mit beidseitigen Verschraubungen.
Dichtwerkstoff EPDM
Menge: 6,000 St.
DIN 276: 476

**1.1.4.15 Kugelrückschlagventil DN 25**
Kugelrückschlagventil DN 25 aus PVC-U radial ausbaubar mit beidseitigen Verschraubungen.
Dichtwerkstoff: FPM
Menge: 2,000 St.
DIN 276: 476

**1.1.4.16 Membranventil mit Stellantrieb FC DN 25 aus PVC-U**
Membranventile mit Stellantrieb DN 25 aus PVC-U - mit einfachwirkendem pneumatischem Stellantrieb; FC federkraftschließend geeignet bis 10 bar mit
Stellungsanzeige. Radial ausbaubar mit beidseitigen Verschraubungen.
Dichtwerkstoff: EPDM
Menge: 3,000 St.
DIN 276: 476

**1.1.4.17 Membranventil mit Stellantrieb FC DN 50 aus PVC-U**
Membranventile mit Stellantrieb DN 50 aus PVC-U - mit einfachwirkendem pneumatischem Stellantrieb; FC federkraftschließend geeignet bis 10 bar mit
Stellungsanzeige. Radial ausbaubar mit beidseitigen Verschraubungen.
Dichtwerkstoff: EPDM
Menge: 2,000 St.
DIN 276: 476

**1.1.4.18 4/2-Wege-Magnetventile**
4/2-Wege-Magnetventile als Vorsteuerventile mit Handhilfsbetätigung und zwei getrennten Abluftdrosseln auf Anschlussplatte montiert.
Menge: 6,000 St.
DIN 276: 476

**1.1.4.19 Näherungsinitiatoren**
Näherungsinitiatoren zur induktiven, berührungslosen Rückmeldung der Klappenendlagen (Auf-Zu). Initiatoren betriebsfertig, paarweise auf den Klappenstellantrieben montiert, mit Leuchtdioden zur optischen Meldekontrolle,
Schutzart IP 65.
Für 1 Paar Näherungsinitiatoren ist je ein Auswertegerät mit einzukalkulieren.
Menge: 2,000 St.
DIN 276: 476

**1.1.4.20 Pneumatische Verrohrung**
Pneumatische Verrohrung zwischen Vorsteuerventilen und pneumatischen Stellantrieben aus PE-Schlauch 6 x 4 mm komplett mit den erforderlichen Anschlussteilen, PVC-Schutzrohren und Befestigungsmaterial.
Menge: 6,000 St.
DIN 276: 476

**1.1.4.21 Durchflussmess- und Anzeigegerät DN 150**
Durchflussmess- und Anzeigegerät DN 150
induktiver Durchflussmengenmesser ( IDM ) zur exakten Erfassung des Volumenstromes, mit Flanschanschluss PN 16, magnetisch induktive Durchflussmessung für chloriertes Badewasser, Speicherung sämtlicher Betriebs- und Geräteparameter. Gehäuseausführung mit getrennter Messumformermontage inkl. Wandhalterung, Display 3 x 20 stellige LCD - Anzeige für Durchfluss, Zählung und Fehlermeldung.

Messrohrwerkstoff: Stahl 1.0138
Gehäuse: pulverbeschichtet
Auskleidung: NBR Hartgummi
Mess-/Erdungselektroden: Hastelloy
Betriebsspannung: 230/50 V/Hz
Medientemperatur: -5°C bis +90°C
Schutzart: IP 67
Messgenauigkeit 0,5% vom Durchfluss Magnetfelderregung: pulsed DC
Analogausgang: 0/4-20 mA bidirektional
Frequenz-/Impulsausgang: galvanisch getrennt, skalierbar
Relaisausgang: frei programmierbar ( Grenzwert Verriegelung )
Menge: 2,000 St.
DIN 276: 476

**1.1.4.22 Schwebekörperdurchflussmesser PVC DN 32**
Menge: 2,000 St.
DIN 276: 476

**1.1.4.23 Temperaturfühler**
Temperaturfühler als Wiederstandsthermometer nach DIN 43765. Schutzrohr aus Edelstahl Wst. Nr. 1.4571 D = 9 mm, Anschlussgewinde R = 1/2" und Anschlusskopf nach DIN 43729.
Menge: 1,000 St.
DIN 276: 476

**1.1.4.24 Maschinen-Thermometer**
Maschinen-Thermometer in Winkelausführung 90° Nenngröße: 200 (200 x 36 mm) Anschluss hinten R = ½" Füllung: blau
Komplett mit Tauchhülse aus Edelstahl Wst. Nr. 1.4571
Menge: 9,000 St.
DIN 276: 476

**1.1.4.25 Schmutzfänger aus PVC-U DN 15**
Schmutzfänger aus PVC-U - DN 15 Gehäuse transparent mit beidseitigen Verschraubungen und Siebrohr aus PVC-U.
Menge: 2,000 St.
DIN 276: 476

**1.1.4.26 Schmutzfänger aus PVC-U DN 32**
Schmutzfänger aus PVC-U - DN 32 Gehäuse transparent mit beidseitigen Verschraubungen und Siebrohr aus PVC-U.
Menge: 1,000 St.
DIN 276: 476

**1.1.4.27 Sicherheitstemperaturbegrenzer**
Sicherheitstemperaturbegrenzer als Überhitzungsschutz zum Abschalten der Wärmezufuhr in den Badewasserkreislauf.
Mechanisch schaltender Ausgang, der zur Temperaturbegrenzung flüssiger Medien in Heizungsanlagen eingesetzt wird. Das Gerät ist einstufig ausgeführt, als einstellbarer Temperaturregler TR, Temperaturwächter TW oder
Sicherheitstemperaturbegrenzer STB.

Schaltdifferenz: 3K; 1. Temperaturbereich: 0 ... +60 °C; Gehäuse: Kunststoff,
UV-beständig, Werkstoff Polyamid; Störmeldeübertragung auf Schaltschrank und Summenstörmeldung. Inneneinstellung der Schalttemperatur.
Schutzart: IP 65 (nach EN 60 529)*;inkl. Tauchrohr aus Edelstahl V4A
Gewindeanschluss: R ½"
Schaftlänge: 100 mm
Menge: 1,000 St.
DIN 276: 476

**1.1.4.28 Wasserzähler DN 50 mit Flanschanschluss für Kaltwasser**
Wasserzähler DN 50 mit Flanschanschluss für Kaltwasser max. 50°C Serie 4000
Als Trockenläufer Bauart WPH-T-D-D mit Direktabgriff für beliebige Zählereinbaulage. Messflügel parallel zur Rohrachse mit Reed-Kontakt
Menge: 1,000 St.
DIN 276: 476

**1.1.4.29 Impulsmodul**
Impulsmodul
Mehrpreis für Impulsmodul zur Aufschaltung auf GLT
Menge: 1,000 St.
DIN 276: 476

**1.1.4.30 Probehahn aus V4A, R ½"**
Probehahn aus V4A, R ½" stahldichtend, abflammbar, badewasserbeständig, inklusiv Anschluss an ½" Muffe.
Menge: 8,000 St.
DIN 276: 476

**1.1.4.31 Hochwasserfühler**
Hochwasserfühler zur Meldung von Überschwemmungen in
den Technikräumen bestehend aus:
Elektrodenhalter zum Anschluss von bis zu 3 Sonden mit Schutzkappe und Befestigungsmaterial Kontaktschutzrelais zum Einbau in den Schaltschrank
3 Sonden aus Edelstahl D. = 6 mm L. = 500 mm
Menge: 1,000 St.
DIN 276: 476

**1.1.4.32 Prozessdruckmessumformer**
Prozessdruckmessumformer mit CERTEC Zulassung
Messbereich: 0 - 250 mbar
Elektrischer Anschluss als 4-polige Steckverbindung DIN 43650 - A - PG 9 / IP 65
Anschluss: G ½" A, Bohrung innen 11.4 mm Werkstoff Nr. 1.4571
Ausgang: 4- 20 mA
Menge: 4,000 St.
DIN 276: 476

**1.1.4.33 Niveausteuerung**
Niveausteuerung für Schwall-, Spül- und Schlammwasserbehälter

1 Stk Standrohr aus PVC - transparent DN 32 L = 3000 mm mit Anschlussflanschen und Verschraubungen
2 Stk Kugelhähne aus PVC DN 32
1 Stk Schmutzfänger aus PVC DN 32
5 Stk Magnetschalter, passend zu Rohr D = 32 mm, und 3 m Kabel
1 Stk Zylinderschwimmer, passend in Rohr D = 32 mm
2 Stk Kontaktschutzrelais zum Einbau in den Schaltschrank
Menge: 2,000 St.
DIN 276: 476

**1.1.4.34 Radarsonde**
Kabelgebundener Radarsensor zur kontinuierlichen Füllstandmessung
Axialer Kabelabgang, Messbereich bis 15 m, Genauigkeit ±2 mm
Gewinde Prozessseite / Kabelseite G : Gewinde G1½ / G1
Kabellänge : 6 m
Elektronik H : Zweileiter 4 ... 20 mA/HART
Menge: 1,000 St.
DIN 276: 476

##### 1.1.5 Dosierstationen

**1.1.5.1 Schlauchpumpe pH - Korrektur**
Schlauchpumpe zur pH-Korrektur mittels Schwefelsäure, stufenlos regelbar, Leistung 7,1 lt./h, gegen 7 bar, aus korrosionsbeständigen Materialien, komplett mit:
- Sauggarnitur mit Niveauüberwachung Liefergebinde, Rundstecker,  Halterohr, Schraubkappe und Fußventil
- Mehrfunktionsventil
- Leermelderelais
- Wandkonsole
- Impfstelle aus PVC mit federbelastetem Rückschlag R = 1/2"
Menge: 1,000 St.
DIN 276: 476

**1.1.5.2 Magnetdosierpumpe für Flockungsmitteldosierung**
Magnetdosierpumpe für Flockungsmitteldosierung, stufenlos regelbar, Leistung 0,74 lt./h, gegen 10 bar, aus korrosionsbeständigen Materialien, komplett mit:
- Sauggarnitur mit Niveauüberwachung Liefergebinde, Rundstecker,  Halterohr, Schraubkappe und Fußventil
- Mehrfunktionsventil
- Leermelderelais
- Wandkonsole
- Impfstelle aus PVC mit federbelastetem Rückschlag R = 1/2"
Menge: 1,000 St.
DIN 276: 476

**1.1.5.3 Dosierleitung Schwefelsäure 4 x 6 mm**
Dosierleitung Schwefelsäure 4 x 6 mm
Dosierleitungen als PTFE-Schlauch im Schutzrohr verlegt inklusive Übergangsteile
Menge: 45,000 m
DIN 276: 476

**1.1.5.4 Dosierleitung für Flockungsmittelzugabe 4 x 6 mm**
Dosierleitung für Flockungsmittelzugabe 4 x 6 mm
Dosierleitungen als PE-Schlauch im Schutzrohr verlegt inklusive Übergangsteile
Menge: 45,000 m
DIN 276: 476

**1.1.5.5 Schutzrohr aus PVC**
Schutzrohr aus PVC PN 10/16, bis DN 32 einschließlich Haltematerial
Menge: 80,000 m
DIN 276: 476

**1.1.5.6 Auffangwanne**
Kleingebindewanne aus Polyethylen (PE) mit PE-Gitterrost 800x400x200 mm
Menge: 3,000 St.
DIN 276: 476

##### 1.1.6 Chlorversorgung und Dosierung

*Hinweis: Desinfektion mittels Chlorgranulat, Säure und Kreislaufwasser*
Desinfektion mittels Chlorgranulat, Säure und Kreislaufwasser. Die
Anlage bereitet aus Calciumhypocloritgranulat eine pH-neutrale Chlorlösung (max. 3,5g Chlor/Liter) und fördert diesen in einen Puffertank. Chlorgranulat und zur Neutralisation erforderliche Säure werden abwechselnd mit Zwischenpausen in die Lösungs-Einrichtung dosiert. Die dosierten Chemikalien werden vollständig gelöst, über ein Injektorsystem abgesaugt und dem Pufferbehälter zugeführt.

**1.1.6.1 Dosiersystem zur Herstellung einer Chlorlösung**
Dosiersystem zur Herstellung einer Chlorlösung aus Chlorgranulat, Säure und Kreislaufwasser. Das Gerät bereitet aus Calciumhypocloritgranulat eine pH-neutrale Chlorlösung (max. 3,5g Chlor/Liter) und fördert diese in einen Puffertank. Chlorgranulat und zur Neutralisation erforderliche Säure werden abwechselnd mit Zwischenpausen in die Lösungs-Einrichtung dosiert. Die dosierten Chemikalien werden vollständig gelöst, über ein Injektorsystem abgesaugt und dem Pufferbehälter zugeführt.

Die Anlage besteht aus:
Standsäule mit Fass- Wendevorrichtung aus Stahl, verzinkt und pulverbeschichtet
Dosiertrichter für Chlorgranulat zum Aufsetzen auf das Fass, Dosiermotor, Dosierschnecke, Magnet-Klopfer zur Unterstützung der Dosierung, kapazitiver Schalter für die Reserve und Leermeldung des Fasses, Säure Dosierung mittels Schlauchdosierpumpe, Sauggarnitur mit Leermeldung, Säurekanister, Dosierventil in die Löseeinrichtung
Löseeinrichtung mit Vorfilter D = 75, Absperrventil, Spülwanne, Treibwasserpumpe, Venturi-Absaugung, Misch- und Lösezyklon, Leistung Treibwasserpumpe 1000 Liter/h Überwachung Saugleistung, Injektor und Niveau Spülwanne
Hebevorrichtung für das Chlorgranulatfass
Steuerung Touch -
Die Bedienung erfolgt über ein farbiges 7" Touch-Grafikdisplay. Die Betriebszustände, Störungen und Alarme werden im Klartext bzw. mit selbsterklärenden Icons angezeigt. Die Einstellung der Dosierleistung für Chlor und Säure erfolgt stufenlos.Verriegelung von Chlor- und Säuredosierung Abschaltung der Dosierung bei Störung.

Schnittstellen: Modbus TCP, USB für Datenexport

Technische Daten:
Elektrischer Anschluss: 230 V / AC  50 Hz
Anschlussleistung: 390 Watt
Wasserzulauf:  DN 20
Menge: 1,000 St
DIN 276: 476

**1.1.6.2 Förderanlage zur Verteilung**
Förderanlage zur Verteilungder pH-neutralen Chlorlösung auf die einzelnen Beckenkreisläufe über Dosierlinien bestehend aus:
Magnetkreiselpumpe mit PVDF-Kopf Druckhalteventil zur Erzeugung eines gleichmäßigen Vordruckes mit Frequenzumrichter
Leistung: 2.000 Liter bei 1,6 bar
Zirkulationsleitung mit Druckhalteventil PVC/PTFE, Rückschlagventil PVC/FPM
Manometer mit Druckmittler PVC/PTFE
Entlüftung, Entleerung und Druckanschluss zu den Dosierlinien

Pufferbehälter aus PE D = 650 H = 1.110 mm
Volumen 3.000 Liter mit
2 Niveauschalter min /max zum Steuern der Belüftung
2 Niveauschalter min/max für Alarm Aktivkohlefilter zum Entchloren der Behälterluft Schutzwanne aus PP  680 x 1.150 x 430 mm mit 2 Traggriffen
1 Niveauschalter als Überlauf-Alarm Konsole zur Aufnahme der Förderpumpe
Wasserabgang: DN 20
Abmessungen (B x H x T): 600 x 1.500 x 800 mm
Gewicht:  50 kg
Dosierleistung Chlor: 0,1  2,0 kg/h
Dosierleistung Säure: 3,0 L/h
Vordruck min: 0,2 bar
Gegendruck: 1,2 bar
Menge: 1,000 St
DIN 276: 476

**1.1.6.3 Dosierlinie Schwimmerbecken**
Dosierlinie Schwimmerbecken 400 l/h mit:
Durchflussmesser, Magnetventil chlorbeständig bis 5 g/lt
Chlorkonzentration
Absperrventil PVC/FKM DN 15
Membranventil PVC/FKM DN 15 zum Einstellen der Dosierleistung je Dosierlinie
Menge: 1,000 St
DIN 276: 476

**1.1.6.4 Dosierlinie Spülwasserbehälter**
Dosierlinie Spülwasserbehälter 150 l/h mit:
Durchflussmesser, Magnetventil chlorbeständig bis 5 g/lt
Chlorkonzentration
Absperrventil PVC/FKM DN 15
Membranventil PVC/FKM DN 15 zum Einstellen der Dosierleistung je Dosierlinie
Menge: 1,000 St
DIN 276: 476

**1.1.6.5 Kugelhahn aus PVC U DN 15**
Kugelhahn aus PVC-U DN 15 radial ausbaubar
mit beidseitigen Verschraubungen
Dichtwerkstoff: FKM
Menge: 2,000 St
DIN 276: 476

**1.1.6.6 Kugelrückschlagventil aus PVC DN 15**
Kugelrückschlagventil aus PVC-U DN 15 radial ausbaubar
mit beidseitiger Verschraubung
Dichtwerkstoff: FKM
Menge: 2,000 St
DIN 276: 476

**1.1.6.7 Dosierleitungen aus PVC-U Rohr**
Dosierleitungen aus PVC-U Rohr DN 15 SDR 13,6 samt Formteile und Befestigungsmaterial
Menge: 45,000 m
DIN 276: 476

**1.1.6.8 Strömungswächter**
Strömungswächter zum Einbau in die Reinwasserleitung nach der Filteranlage, als Steuerorgan zur Sicherheitsabschaltung der Chlordosierung bei Durchfluss Null des zu chlorenden Wassers.

Einstellbereich: 3 - 300 m/sec.
Einbaulage beliebig
Anschlussgewinde: Innengewinde M 18 x 1,5
Werkstoffe: V4A FPM-PBZ-GF 20
Kontaktbelastbarkeit: 3A (250V-AC 3 V - AC)
Betriebsspannung: 85 - 265 VAC

Komplett mit:
Kabeldose ½ mit 5 m. Anschlusskabel 5-adrig und
Adapter aus V4A WSt. Nr. 14404 M18 x 1,5 G ½"
Menge: 1,000 St.
DIN 276: 476

**1.1.6.9 Saugwächter**
Elektronischer Drucksensor mit Display

Messbereich: (-1 … 1 bar)
Messelement: Keramisch-kapazitive Druckmesszelle für hohe Langzeitstabilität
Prozessanschluss: G 1/4 Innengewinde
Ausgänge: 2 Schaltausgänge (davon 1 als ?IO-Link programmierbar) und 1 Analogausgang (4 … 20 mA)
Anzeige: 4-stellige alphanumerische Anzeige
Schutzart: Mindestens IP 65 / IP 67
Besondere Eigenschaften: Vergoldete Kontakte, hohe Überlastfestigkeit

Komplett mit
Anschlussadapter V4a G1/4 -G1/2 sowie
Anschlussdose M12/4polig/0LED/
Menge: 1,000 St.
DIN 276: 476

**1.1.6.10 PP - Platten 2.000 x 1.000 x 20 mm**
PP - Platten 2000 x 1000 x 20 mm freistehend auf Schienensystem montiert
Menge: 2,000 St.
DIN 276: 476

##### 1.1.7 Beckenwassererwärmung und WRG

**1.1.7.1 Plattenwärmetauscher Erwärmung Schwimmerbecken - 250 kW**
Plattenwärmetauscher zur Badewassererwärmung mit Tauscherplatten aus Stahl Wst. Nr. 1.4401 (Blechstärke 0,6 mm) Dichtungen aus NBR kleberfrei,
Rahmenkonstruktion und Stützfüße aus schwarzem Stahlprofileisen lackiert RAL 5018. Spannstangen aus verzinktem Stahl, Anschlüsse als Flanschanschlüsse.

Technische Daten:
Wärmeleistung: 250 kW
Volumenstrom:
primär: 10,80 m3/h
sekundär: 10,80 m3/h
Temperatur primär:
Eintritt: 70°C
Austritt: 50°C
Druckverlust: 0,2 bar
Temperatur sekundär:
Eintritt: 28°C
Austritt: 48°C
Druckverlust: 0,2 bar
Anschlüsse: DN 65 PN 6
Menge: 1,000 St.
DIN 276: 476

**1.1.7.2 Wärmedämmung**
Wärmedämmung für vorstehenden Plattenwärmetauscher aus alukaschiertem PU - Schaum
Platten stabilisiert durch Aluprofile in geteilter Ausführung mit Klappspannverschlüssen
Menge: 1,000 St.
DIN 276: 476

**1.1.7.3 Badewasserumformer Anlage 1 ca. 20 kW**
Wärmerückgewinnungsanlage für den stetigen Ablauf aus Kreislauf 1 in das Spülwasserbecken (30 lt. pro Badegast) und gleichzeitiger Erwärmung des Nachfüllwassers (Frischwasser) bestehend aus:
Badewasserumformer als badewasser-beständiger Plattenwärmetauscher aus Cr-Ni-Mo-Stahl V4A zur Erwärmung von 1.000 ltr/h Wasser (Medium 1) von 8°C auf 26°C mittels 1.000 ltr/h Wasser (Medium 2), welchesdabei von 28°C auf 10°C abgekühlt wird.

Technische Daten:
Wärmeübertragungsleistung: ca. 20 kW
Druckabfall Medium 1: 0,10 bar
Druckabfall Medium 2: 0,10 bar
Betriebsdruck: 16 bar
Ausführung:
Gestell: für Bodenmontage, lackiert
Kanalplatten: aus Cr-Ni-Mo-Stahl Wst. Nr.1.4401
Dichtungen: harzerhärteter Butylgummi
Anschlüsse: AG 5/4"
Menge: 1,000 St.
DIN 276: 476

**1.1.7.4 PP - Platten 2.000 x 1.000 x 20 mm**
PP - Platten 2000 x 1000 x 20 mm freistehend auf Schienensystem montiert
Menge: 2,000 St.
DIN 276: 476

##### 1.1.8 Mess - und Regelgeräte

**1.1.8.1 Messwasser - Entnahmevorrichtung**
Messwasser - Entnahmevorrichtung bestehend aus:
- Entnahmerohr DN 25
- PVC - Kugelhahn DN 25
- PVC - Membranventil DN 25
- PVC - Schmutzfänger transparent mit Siebrohr DN 25
Menge: 2,000 St.
DIN 276: 476

**1.1.8.2 Mess- und Regelsystem**
System für die Prozesssteuerung bei der Aufbereitung von
Schwimmbeckenwasser mit Chlor-Sollwert-Optimierung
zum besonders sparsamen Einsatz von Chlor und Chlorprodukten.

Das System besteht aus den Komponenten:
*  Elektronik-Modul zur Prozesssteuerung in Anwendungen der Schwimmbadwasseraufbereitung,
mit folgenden Merkmalen:
- farbiges 7" Touchdisplay mit Mess-, Grenzwert-,Trend-, Linien- und Dosiermengenanzeige
- Messung von 10 Parametern
- Fernzugriff über Schnittstellen
- Datenlogger-Funktion
- Alarmmanagement
- Passwortschutz für Benutzer
- Chlor-Sollwert-Optimierungsmodus
- ECO-Betriebsmodus
- Flockungssteuerung
- DIN-Kontakt
- Stoß-/Spitzenchlorung
- Modulsteckplätze: bis zu 12 Module
- Einstellbare Sprachen: EN, DE, FR, ES, NL, PL, SE, CN, GR, CZ
- Ethernet-Schnittstelle (HTTP/Modbus TCP-Protokoll)
- Externer USB 2.0-Anschluss
-  Relaismodul zur Ansteuerung von Dosierausgaben und Alarmen
-  Schaltmodul zur Ansteuerung eines Stellmotors mit Rückmeldung

Stromversorgung: 100 - 240 V AC oder 24 V DC
Umgebungstemperatur: 0 - 50 °C
Schutzart: IP66

* Messung freies Chlor
  bestehend aus:
- Prozesselement Chlor mit frei skalierbarem Messbereich von 0 .. 20 mg/l Cl2
- Chlorsensor ausgeführt als potentiostatisches 3-Elektrodensystem mit Temperaturkompensation
- Sensorkabel ausgeführt als Stecker-Kabel-Kombination
- einschl. Zellensand

* Messung pH-Wert
  bestehend aus:
- Prozesselement pH mit Messbereich 0 bis 5 pH ... 9 bis 14 pH
- pH-Elektrode
- Temperaturkompensation
- Sensorkabel ausgeführt als Stecker-Kabel-Kombination
- einschl. Pufferlösungen

* Messung Redox-Spannung
  bestehend aus:
- Prozesselement Redox  mit Messbereich 0 bis 400 mV ... 500 bis 1000 mV
- Redox-Elektrode
- Sensorkabel ausgeführt als Stecker-Kabel-Kombination
- einschl. Redox-Lösung

* Beleuchtete präzise Messzelle für die Wasseraufbereitung in Schwimm- und Badebecken druckfest für Wandmontage zur Aufnahme von max. 5 Sensoren, mit folgenden Merkmalen:
- integriertes Durchflussregelventil für konstanten Messwasserdurchfluss: 33 l/h
- integrierter Multisensor zur Messwasserdurchflussüberwachung mit Temperaturfühler Pt 1000 und Messwassererdung
- hydrodynamische Sandreinigung für langzeitstabile Messwerte
- Feinfilter und Absperrkugelhahn im Messwasserzulauf
- Absperrkugelhahn im Messwasserablauf
- integrierte Kalibrierhilfe
- mehrfarbige Beleuchtung mit Signalfunktion
- Messwasserzulauf 0,25 ... 3,0 bar
- Messwasserablauf: max. 1,5 bar
- Anschluss - Zulauf und Ablauf:
  Gewinde G 1/2" (Adapter NPT 1/4")
  Schlauch PVC 6x3 mm oder PE 6x1 mm
Menge: 2,000 St.
DIN 276: 476

**1.1.8.3 Durchfluss - Modul**
Durchfluss-Modul zur Aufnahme der Chlor- pH- und Redoxelektroden mit Durchflussüberwachung und Temperaturmessung PT 1000.
Menge: 2,000 St.
DIN 276: 476

**1.1.8.4 Messwasserpumpe**
Messwasserpumpe als horizontale einstufige Kreiselpumpe, Gehäuse und Laufrad aus Cr-Ni-Stahl Wst. Nr. 1.4301, Gleitringdichtung aus Siliziumkarbid
Fördermenge: Q = 500 lt./h
Förderhöhe: H = 2,3 bar
Spannung: V = 230/50 Hz
Leistung: kW = 0,25
Komplett mit saug- und druckseitigen Armaturen aus PVC sowie Schmutzfänger ebenfalls aus PVC
Menge: 2,000 St.
DIN 276: 476

**1.1.8.5 Messwasserleitung aus PVC**
Messwasserleitungen aus PVC, DN 15 - DN 25 einschließlich Form- und Verbindungsstücke, Befestigungsmaterial und Verschnitt
Menge: 60,000 m
DIN 276: 476

**1.1.8.6 Membranventil DN 25**
Membranventile DN 25 aus PVC-U - radial ausbaubar
mit beidseitigen Verschraubungen.
Dichtwerkstoff EPDM
Menge: 1,000 St.
DIN 276: 476

**1.1.8.7 Schmutzfänger aus PVC DN 15**
Schmutzfänger DN 15 aus PVC-U - Gehäuse transparent mit beidseitigen Verschraubungen und Siebrohr aus PVC-U.
Menge: 1,000 St.
DIN 276: 476

**1.1.8.8 Kugelrückschlagventil DN 25**
Kugelrückschlagventil DN 25 aus PVC-U radial ausbaubar
mit beidseitigen Verschraubungen.
Dichtwerkstoff: EPDM
Menge: 1,000 St.
DIN 276: 476

**1.1.8.9 PVC-Kugelhahn DN 25**
PVC-Kugelhahn DN 25 radial ausbaubar
mit beidseitigen Verschraubungen.
Dichtwerkstoff: EPDM
Menge: 4,000 St.
DIN 276: 476

**1.1.8.10 Messwassertisch**
Messwasstertisch
Für Mess- und Regeltechnik Ausführung als freistehende Konstruktion zur Aufnahme und Ablage von Messeinrichtungen, Gefertigt aus
chemikalienbeständigen PP-Platten, Abmessung: ca. 1000 x 1000 x 15 mm, montagefertig auf einem Schienensystem, inkl. aller erforderlichen Halterungen und Befestigungselemente. Die Leistung umfasst die vollständige Lieferung,
Montage sowie den betriebsfertigen Anschluss aller Komponenten.
D.h. Montage sowie betriebsfertige Installation, einschließlich Untergrundbefestigung inkl.aller benötigten Materialien zur Befestigung, Abdichtung und Anbindung
Menge: 2,000 St.
DIN 276: 476

**1.1.8.11 Eich- und Servicekoffer**
Eich- und Servicekoffer für pH und Redox-Elektrodenservice, bestehend aus:
250 ml pH-Pufferlösung pH 4,65
250 ml pH-Pufferlösung pH 7,00  Redox-Kontrollösung 478 mV
500 ml destilliertes Wasser (Flasche mit Spritzdüsenaufsatz)
2 Eichbecher
100 ml verdünnte Salzsäure
100 ml Spiritus
Menge: 1,000 St.
DIN 276: 476

##### 1.1.9 Kernbohrung

**1.1.9.1 Kernbohrung 150 mm**
Kernbohrung 150 mm
Kernbohrungen durch die armierte Beckenwand einschließlich Kühlwasserversorgung, Abtransport und Entsorgen der Bohrkerne
Kernbohrung: D. = 150 mm
Wandstärke: 300 mm
Menge: 6,000 St.
DIN 276: 476

**1.1.9.2 Wasserdichte Abdichtung D. 110 mm**
Wasserdichte Abdichtung D. 110 mm zwischen Kernbohrung und Mediumrohr mittels Dichtgliedersatz aus EPDM
Metallteile aus Edelstahl WSt. Nr. 1.4571
Menge: 21,000 St.
DIN 276: 476

##### 1.1.10 Attraktionen

**1.1.10.1 Badewasser-Umwälzpumpe als Massagepumpe**
Einstufige Kreiselpumpe in Blockbauweise
Pumpengehäuse aus Grauguss EN-GJL-250 mit 100% HPC + Beschichtung aller relevanter 10ptberührten, korrosionsgefährdeten Teile.
Laufrad aus Grauguss EN-GJL-250 mit 100% HPC + Beschichtung und Luftradprotektor aus widerstandsfähigem Kunststoff ( POM - FKM )
Oberflächengekühlter, energiesparende, SYNCHRON -PERMANENT - MAGNET - MOTOR (PM-Motor) für Frequenzumrichter parametriert auf den Betriebspunkt
Höchste Effiziensklasse IE5 ( Ultra Premium Efficiency Class )
Pumpe und Motor mit gemeinsamer biegesteifer Welle in verstärkter Lagerung, Motoren ab 1,1 KW mit zusätzlicher Nachschmiereinrichtung.
Pumpenseitige Wellenabdichtung mittels wartungsfreier, drehrichtungsunabhängiger Gleitringdichtung aus verschleissfestem Siliziumcarbid SIC/SIC/FKM
Gleitringdichtungsprotektor aus CuSn 12-C

Technische Leistungsdaten:
Förderstrom 96 m3/h 15mWs
Förderhöhe 1,2 bar
Drehzahl 1500 U/min.
Motorleistung 5,5 kW
Spannung 400 V / 50 Hz
Saugstutzen 100 DN, PN 10
Druckstutzen 80 DN, PN 10
Menge: 1,000 St.
DIN 276: 476

**1.1.10.2 Frequenzumformer 5,5 kW**
Frequenzumformer passend zum Motor des vorgenannten Verdichters

Technische Daten
Schutzart: IP 54
Umgebungstemperaturen: 40°C
Abstimmung Motor / Frequenzumformer werksseitig, d.h. kein Sinusfilter erforderlich.
Funkentstörfilter zur Einhaltung der Grenzwerte gem. EN 55011 Klasse B.
Integrierter PID-Regler

Steuereingänge:
2 Analogeingänge, 2 x 0-10V,1 x 0 - 20 mA
1 Spannungsversorgung 10 V DC
4 Digitaleingänge mit Potentialfreischaltung
Steuerausgänge:
1 Analogausgang 0/4 - 20 mA bzw. + 10V DC
1 Relaisausgang, potentialfreier Kontakt Netzspannung: 380-415V, +10%, 50/60Hz
Motornennleistung: 5,5 kW
Bedien- und Parametriereinheit zur Programmierung des Frequenzumformers
Menge: 1,000 St.
DIN 276: 476

**1.1.10.3 Absperrklappe R DN 150 mit GSD**
Absperrklappe R DN 150
Zwischenbauklappe mit Rastergriff zum Einbau zwischen zwei Flanschen, Gehäuse aus Siluminguss, GDALSi9CH3, Baulänge nach DIN 3202, auswechselbare Manschette aus CS Hypalon fest im Gehäuse einvulkanisiert, Welle aus
Edelstahl Wst. Nr. 1.4104, Scheibe aus Edelstahl Wst. Nr. 1.4408 komplett mit Gegenflanschen, Schrauben und Dichtungen.
Menge: 2,000 St.
DIN 276: 476

**1.1.10.4 Mano-Vakuumeter**
Mano-Vakuumeter
Mano-Vakuumeter, Gehäuse D = 100 mm, aus Cr-Ni-Stahl Wst. Nr. 1.4301, Sichtscheibe aus Verbundglas, Messwerk aus Cr-Ni-Stahl Wst. Nr. 1.4571, Messbereich -1 +3 bar, einschließlich Manometerhahn sole- und badewasserbeständig.
Menge: 1,000 St.
DIN 276: 476

**1.1.10.5 Saugwächter**
Elektronischer Drucksensor mit Display
Messbereich: (-1 … 1 bar)
Messelement: Keramisch-kapazitive Druckmesszelle für hohe Langzeitstabilität
Prozessanschluss: G 1/4 Innengewinde
Ausgänge: 2 Schaltausgänge (davon 1 als ?IO-Link programmierbar) und 1 Analogausgang (4 … 20 mA)
Anzeige: 4-stellige alphanumerische Anzeige
Schutzart: Mindestens IP 65 / IP 67Besondere
Eigenschaften: Vergoldete Kontakte, hohe Überlastfestigkeit
Komplett mit Anschlussadapter V4a G1/4 -G1/2 sowie Anschlussdose M12/4polig/0LED/
Menge: 1,000 St.
DIN 276: 476

##### 1.1.11 Kunststoffbehälter

**1.1.11.1 Schwallwasserbehälter**
Schwallwasserbehälter als Kunststoffrechteckbehälter ausgeführt
Der Behälter ausgeführt als Kunststoffbehälter aus PP beständig für Schwimmbadwasser.In Einzelteilen eingebracht und vor Ort zusammengeschweißt.Ausgelegt für drucklosen Betrieb.
L=8,00 mt. , B=2,7 mt., H=1,60 mt. Nutzhöhe 0,5mt., Nutzvolumen 10,0 m³
alle Behälter ausgestattet mit allen benötigten Stutzen innen wie außen mit Losflansch aus PP  gemäß Projektierung des Anlagenerrichters.
jedoch mindestens:
1 Stk.  Entleerung DN100 mit Bogen und Losflanschflansch
1 Stk.  Niveausteuerung DN50
2 Stk. Ansaugung DN100
1 Stk. Sicherheitsüberlauf mit Innenbogen DN125
2 Stk. Schwallwasserzulauf DN150
1 Stk. Entlüftung DN100
4 Stk. Messwasserrückführung, Nachspeisung und Reserve
4 Stk. Muffen mit Verstärkungsring aus Metall 1"
1 Stk. Beleuchtung DN 100 mit Transparentrohr Led-Streifen, Netzteil und Schalter vormontiert
1 Stk. Seitliches Mannloch DN800 mit Acryl-Glas-Deckel Schrauben und Dichtungen
Die Behälter sind ohne Zuganker im Inneren auszuführen, so dass eine Reinigung des Behälters problemlos möglich ist.
Menge: 1,000 St.
DIN 276: 476

**1.1.11.2 Spülwasserbehälter**
Spülwasserbehälter als Kunststoffrechteckbehälter ausgeführt
Der Behälter ausgeführt als Kunststoffbehälter aus PP beständig für Schwimmbadwasser. In Einzelteilen eingebracht und vor Ort zusammengeschweißt.
Ausgelegt für drucklosen Betrieb.
L=2,15 mt. , B=2,2 mt., H=2,85 mt. Nutzhöhe 2,3 mt., Nutzvolumen 11,0 m³
alle Behälter ausgestattet mit allen benötigten Stutzen innen wie außen mit Losflansch aus PP  gemäß Projektierung des Anlagenerrichters.
jedoch mindestens:
1 Stk.  Entleerung DN100 mit Bogen und Losflanschflansch
1 Stk.  Niveausteuerung DN50
1 Stk. Ansaugung DN150
1 Stk. Sicherheitsüberlauf mit Innenbogen DN125
1 Stk. Entlüftung DN100
4 Stk. Messwasserrückführung, Nachspeisung und Reserve
4 Stk. Muffen mit Verstärkungsring aus Metall 1"
1 Stk. Beleuchtung DN 100 mit Transparentrohr Led-Streifen, Netzteil und Schalter vormontiert
1 Stk. Seitliches Mannloch DN800 mit Acryl-Glas-Deckel Schrauben und Dichtungen
Die Behälter sind ohne Zuganker im Inneren auszuführen, so dass eine Reinigung des Behälters problemlos möglich ist.
Menge: 1,000 St.
DIN 276: 476

**1.1.11.3 Schlammwasserbehälter**
Schlammwasserbehälter als Kunststoffrechteckbehälter ausgeführt
Der Behälter ausgeführt als Kunststoffbehälter aus PP beständig für Schwimmbadwasser. In Einzelteilen eingebracht und vor Ort zusammengeschweißt.
Ausgelegt für drucklosen Betrieb.
L=2,5 mt. , B=2,2 mt., H=2,65 mt. Nutzhöhe 2,0 mt., Nutzvolumen 11,0 m³
alle Behälter ausgestattet mit allen benötigten Stutzen innen wie außen mit Losflansch aus PP gemäß Projektierung des Anlagenerrichters.
jedoch mindestens:
1 Stk.  Entleerung DN100 mit Bogen und Losflanschflansch
1 Stk.  Niveausteuerung DN50
1 Stk. Ansaugung DN100 mit schwimmender Entnahmevorrichtung
1 Stk. Sicherheitsüberlauf mit Innenbogen DN125
1 Stk. Entlüftung DN100
2 Stk. Reserve
4 Stk. Muffen mit Verstärkungsring aus Metall 1"
1 Stk. Beleuchtung DN 100 mit Transparentrohr Led-Streifen, Netzteil und Schalter vormontiert
1 Stk. Seitliches Mannloch DN800 mit Acryl-Glas-Deckel Schrauben und Dichtungen
Die Behälter sind ohne Zuganker im Inneren auszuführen, so dass eine Reinigung des Behälters problemlos möglich ist.
Menge: 1,000 St.
DIN 276: 476

##### 1.1.12 Rohrleitungen und Zubehör

*Hinweis: Hinweis zu den Rohrpositionen: Rohrbefestigungen sind in den Rohrpreis mit einzukalkulieren.*

**1.1.12.1 PE-Rohrleitungen SDR 11 D. 63 mm**
PE-Rohrleitungen, Leitungen aus Polyäthylen-hart, UV-stabilisiert, Ausführung nach DIN 8075/8074, Reihe 4, mit DVGW-Prüfzeichen. Die Verlegung hat fachgerecht nach DVGW und der Anleitung des Herstellerwerkes zu erfolgen.
Nenndruck: PN 10
Rohraußendurchmesser: 63 mm
Wandstärke: 5,8 mm
Menge: 14,000 m
DIN 276: 476

**1.1.12.2 Rohrleitungsbogen aus HDPE 90° SDR 11 D. 63 mm**
Rohrleitungsbogen aus HDPE, 90°, formgespritzte Ausführung
Nenndruck: PN 10
Rohraußendurchmesser: 63 mm
Wandstärke: 5,8 mm
Menge: 16,000 St.
DIN 276: 476

**1.1.12.3 Flanschverbindungen verzinkt D. 63 mm**
Flanschverbindungen, bestehend aus:
1 Vorschweißbund HDPE, PN 10 (6)
1 Losflansch aus GFK, PN 10
1 Dichtung aus EPDM
1 Satz Schrauben in verz. Ausführung
1 Satz Muttern in verz. Ausführung
1 Satz U-Scheiben in verz. Ausführung
Rohraußendurchmesser: 63 mm
Menge: 9,000 St.
DIN 276: 476

**1.1.12.4 Flanschverbindungen V4A D. 63 mm**
Flanschverbindungen, bestehend aus:
1 Vorschweißbund HDPE, PN 10 (6)
1 Losflansch aus GFK, PN 10
1 Dichtung aus EPDM
1 Satz Schrauben in V4A Ausführung
1 Satz Muttern in V4A Ausführung
1 Satz U-Scheiben in V4A Ausführung
Rohraußendurchmesser: 63 mm
Menge: 9,000 St.
DIN 276: 476

**1.1.12.5 PEH-T-Stücke 90° egal D. 63 mm**
Rohrleitungs-T-Stücke aus HDPE, 90° formgespritzte Ausführung, egal
Nenndruck: SDR 11
Rohraußendurchmesser: 63 mm
Menge: 1,000 St.
DIN 276: 476

**1.1.12.6 PEH-Elektromuffen D. 63 mm**
PEH Elektromuffen SDR 11
Rohraußendurchmesser: 63 mm
Menge: 2,000 St.
DIN 276: 476

**1.1.12.7 PEH-Dehnungsmuffe D. 63 SDR 17**
PEH-Dehnungmuffe D. 63 SDR 17 mit Dichtring und Schnappring
Menge: 1,000 St.
DIN 276: 476

*Hinweis*

**1.1.12.8 PE-Rohrleitungen SDR 11 D. 75 mm**
PE-Rohrleitungen, Leitungen aus Polyäthylen-hart, UV-stabilisiert, Ausführung nach DIN 8075/8074, Reihe 4, mit DVGW-Prüfzeichen. Die Verlegung hat fachgerecht nach DVGW und der Anleitung des Herstellerwerkes zu erfolgen.
Nenndruck: PN 10
Rohraußendurchmesser: 75 mm
Wandstärke: 6,8 mm
Menge: 53,000 m
DIN 276: 476

**1.1.12.9 Rohrleitungsbogen aus HDPE 90° SDR 11 D. 75 mm**
Rohrleitungsbogen aus HDPE, 90°, formgespritzte Ausführung
Nenndruck: PN 10
Rohraußendurchmesser: 75 mm
Wandstärke: 6,8 mm
Menge: 32,000 St.
DIN 276: 476

**1.1.12.10 Rohrleitungsbogen aus HDPE 45° SDR 17 D. 75 mm**
Rohrleitungsbogen aus HDPE, 45°, formgespritzte Ausführung
Nenndruck: mind. PN 6
Rohraußendurchmesser: 75 mm
Wandstärke: 23,7 mm
Menge: 7,000 St.
DIN 276: 476

**1.1.12.11 Flanschverbindungen verzinkt D. 75 mm**
Flanschverbindungen, bestehend aus:
1 Vorschweißbund HDPE, PN 10 (6)
1 Losflansch aus GFK, PN 10
1 Dichtung aus EPDM
1 Satz Schrauben in verz. Ausführung
1 Satz Muttern in verz. Ausführung
1 Satz U-Scheiben in verz. Ausführung
Rohraußendurchmesser: 75 mm
Menge: 12,000 St.
DIN 276: 476

**1.1.12.12 PEH-T-Stücke 90° egal D. 75 mm**
Rohrleitungs-T-Stücke aus HDPE, 90° formgespritzte Ausführung, egal
Nenndruck: SDR 11
Rohraußendurchmesser: 75 mm
Menge: 7,000 St.
DIN 276: 476

**1.1.12.13 PEH-Reduktion D. 75 mm**
Rohrleitungs-Reduktion aus HDPE,
formgespritzte Ausführung, zu jeder kleineren Dimension.
Nenndruck: SDR 11
Rohraußendurchmesser: 75 mm
Menge: 1,000 St.
DIN 276: 476

**1.1.12.14 PEH-Elektromuffen D. 75 mm**
PEH-Elektromuffen SDR 11
Rohraußendurchmesser: 75 mm
Menge: 4,000 St.
DIN 276: 476

**1.1.12.15 PEH-Dehnungsmuffe D. 75 SDR 17**
PEH-Dehnungmuffe D. 75 SDR 17 mit Dichtring und Schnappring
Menge: 2,000 St.
DIN 276: 476

*Hinweis*

**1.1.12.16 PE-Rohrleitungen SDR 17 D. 90 mm**
PE-Rohrleitungen, Leitungen aus Polyäthylen-hart, UV-stabilisiert, Ausführung nach DIN 8075/8074, Reihe 4, mit DVGW-Prüfzeichen. Die Verlegung hat fachgerecht nach DVGW und der Anleitung des Herstellerwerkes zu erfolgen.
Nenndruck: PN 10
Rohraußendurchmesser: 90 mm
Wandstärke: 5,4 mm
Menge: 7,000 m
DIN 276: 476

**1.1.12.17 Rohrleitungsbogen aus HDPE 90° SDR 17 D. 90 mm**
Rohrleitungsbogen aus HDPE, 90°, formgespritzte Ausführung
Nenndruck: mind. PN 6
Rohraußendurchmesser: 90 mm
Wandstärke: 5,4 mm
Menge: 7,000 St.
DIN 276: 476

**1.1.12.18 Flanschverbindungen verzinkt D. 90 mm**
Flanschverbindungen, bestehend aus:
1 Vorschweißbund HDPE, PN 10 (6)
1 Losflansch aus GFK, PN 10
1 Dichtung aus EPDM
1 Satz Schrauben in verz. Ausführung
1 Satz Muttern in verz. Ausführung
1 Satz U-Scheiben in verz. Ausführung
Rohraußendurchmesser: 90 mm
Menge: 2,000 St.
DIN 276: 476

**1.1.12.19 PEH-T-Stücke 90° egal D. 90 mm**
Rohrleitungs-T-Stücke aus HDPE, 90° formgespritzte Ausführung, egal
Nenndruck: SDR 17
Rohraußendurchmesser: 90 mm
Menge: 1,000 St.
DIN 276: 476

**1.1.12.20 PEH-Reduktion D. 90 mm**
Rohrleitungs-Reduktion aus HDPE,
formgespritzte Ausführung, zu jeder kleineren Dimension.
Nenndruck: SDR 17
Rohraußendurchmesser: 90 mm
Menge: 1,000 St.
DIN 276: 476

**1.1.12.21 PEH-Elektromuffen D. 90 mm**
PEH-Elektromuffen SDR 17
Rohraußendurchmesser: 90 mm
Menge: 3,000 St.
DIN 276: 476

**1.1.12.22 PEH-Dehnungsmuffe D. 90 SDR 17**
PEH-Dehnungmuffe D. 90 SDR 17 mit Dichtring und Schnappring
Menge: 1,000 St.
DIN 276: 476

*Hinweis*

**1.1.12.23 PE-Rohrleitungen SDR 17 D. 110 mm**
PE-Rohrleitungen, Leitungen aus Polyäthylen-hart, UV-stabilisiert, Ausführung nach DIN 8075/8074, Reihe 4, mit DVGW-Prüfzeichen. Die Verlegung hat fachgerecht nach DVGW und der Anleitung des Herstellerwerkes zu erfolgen.
Nenndruck: mind. PN 6
Rohraußendurchmesser: 110 mm
Wandstärke: 6,6 mm
Menge: 141,000 m
DIN 276: 476

**1.1.12.24 Rohrleitungsbogen aus HDPE 90° SDR 17 D. 110 mm**
Rohrleitungsbogen aus HDPE, 90°, formgespritzte Ausführung
Nenndruck: mind. PN 6
Rohraußendurchmesser: 110 mm
Wandstärke: 6,6 mm
Menge: 55,000 St.
DIN 276: 476

**1.1.12.25 Rohrleitungsbogen aus HDPE 45° SDR 17 D. 110 mm**
Rohrleitungsbogen aus HDPE, 45°, formgespritzte Ausführung
Nenndruck: mind. PN 6
Rohraußendurchmesser: 110 mm
Wandstärke: 6,6 mm
Menge: 12,000 St.
DIN 276: 476

**1.1.12.26 Flanschverbindungen verzinkt D. 110 mm**
Flanschverbindungen, bestehend aus:
1 Vorschweißbund HDPE, PN 10 (6)
1 Losflansch aus GFK, PN 10
1 Dichtung aus EPDM
1 Satz Schrauben in verz. Ausführung
1 Satz Muttern in verz. Ausführung
1 Satz U-Scheiben in verz. Ausführung
Rohraußendurchmesser: 110 mm
Menge: 17,000 St.
DIN 276: 476

**1.1.12.27 Flanschverbindungen V4A D. 110 mm**
Flanschverbindungen, bestehend aus:
1 Vorschweißbund HDPE, PN 10 (6)
1 Losflansch aus GFK, PN 10
1 Dichtung aus EPDM
1 Satz Schrauben in V4A Ausführung
1 Satz Muttern in V4A Ausführung
1 Satz U-Scheiben in V4A Ausführung
Rohraußendurchmesser: 110 mm
Menge: 6,000 St.
DIN 276: 476

**1.1.12.28 PEH-T-Stücke 90° egal D. 110 mm**
Rohrleitungs-T-Stücke aus HDPE, 90° formgespritzte Ausführung, egal
Nenndruck: SDR 17
Rohraußendurchmesser: 110 mm
Menge: 2,000 St.
DIN 276: 476

**1.1.12.29 PEH-T-Stücke 90° reduziert D. 110 mm formgespritzt**
Rohrleitungs - T - Stücke aus HDPE, 90°
formgespritzte oder geschweißte Ausführung, reduziert
Nenndruck: SDR 17
Rohraußendurchmesser: 110 mm
Menge: 4,000 St.
DIN 276: 476

**1.1.12.30 PEH-Reduktion D. 110 mm**
Rohrleitungs-Reduktion aus HDPE,
formgespritzte Ausführung, zu jeder kleineren Dimension.
Nenndruck: SDR 17
Rohraußendurchmesser: 110 mm
Menge: 4,000 St.
DIN 276: 476

**1.1.12.31 PEH-Elektromuffen D. 110 mm**
PEH-Elektromuffen SDR 17
Rohraußendurchmesser: 110 mm
Menge: 8,000 St.
DIN 276: 476

**1.1.12.32 PEH-Dehnungsmuffe D. 110 SDR 17**
PEH-Dehnungmuffe D. 110 SDR 17 mit Dichtring und Schnappring
Menge: 4,000 St.
DIN 276: 476

**1.1.12.33 Endkappe D. 75 SDR 11**
Endkappe aus HDPE  d. 75
Nenndruck: SDR 11
Rohraußendurchmesser: 75 mm
Menge: 1,000 St.
DIN 276: 476

*Hinweis*

**1.1.12.34 PE-Rohrleitungen SDR 17 D. 140 mm**
PE-Rohrleitungen, Leitungen aus Polyäthylen-hart, UV-stabilisiert, Ausführung nach DIN 8075/8074, Reihe 4, mit DVGW-Prüfzeichen.
Die Verlegung hat fachgerecht nach DVGW und der Anleitung des Herstellerwerkes zu erfolgen.
Nenndruck: mind. PN 6
Rohraußendurchmesser: 140 mm
Wandstärke: 8,3 mm
Menge: 8,000 m
DIN 276: 476

**1.1.12.35 Rohrleitungsbogen aus HDPE 90° SDR 17 D. 140 mm**
Rohrleitungsbogen aus HDPE, 90°, formgespritzte Ausführung
Nenndruck: mind. PN 6
Rohraußendurchmesser: 140 mm
Wandstärke: 8,3 mm
Menge: 4,000 St.
DIN 276: 476

**1.1.12.36 Rohrleitungsbogen aus HDPE 45° SDR 17 D. 140 mm**
Rohrleitungsbogen aus HDPE, 45°, formgespritzte Ausführung
Nenndruck: mind. PN 6
Rohraußendurchmesser: 140 mm
Wandstärke: 8,30 mm
Menge: 2,000 St.
DIN 276: 476

**1.1.12.37 Flanschverbindungen verzinkt D. 140 mm**
Flanschverbindungen, bestehend aus:
1 Vorschweißbund HDPE, PN 10 (6)
1 Losflansch aus GFK, PN 10
1 Dichtung aus EPDM
1 Satz Schrauben in verz. Ausführung
1 Satz Muttern in verz. Ausführung
1 Satz U-Scheiben in verz. Ausführung
Rohraußendurchmesser: 140 mm
Menge: 1,000 St.
DIN 276: 476

**1.1.12.38 PEH-T-Stücke 90° egal D. 140 mm**
Rohrleitungs-T-Stücke aus HDPE, 90° formgespritzte Ausführung, egal
Nenndruck: SDR 17
Rohraußendurchmesser: 140 mm
Menge: 1,000 St.
DIN 276: 476

**1.1.12.39 PEH-Reduktion D. 140 mm**
Rohrleitungs-Reduktion aus HDPE,
formgespritzte Ausführung, zu jeder kleineren Dimension.
Nenndruck: SDR 17
Rohraußendurchmesser: 140 mm
Menge: 1,000 St.
DIN 276: 476

**1.1.12.40 PEH-Elektromuffen D. 140 mm**
PEH-Elektromuffen SDR 17
Rohraußendurchmesser: 140 mm
Menge: 1,000 St.
DIN 276: 476

**1.1.12.41 PEH-Dehnungsmuffe D. 140 SDR 17**
PEH-Dehnungmuffe D. 140 SDR 17 mit Dichtring und Schnappring
Menge: 1,000 St.
DIN 276: 476

*Hinweis*

**1.1.12.42 PE-Rohrleitungen SDR 17 D. 180 mm**
PE-Rohrleitungen, Leitungen aus Polyäthylen-hart, UV-stabilisiert, Ausführung nach DIN 8075/8074, Reihe 4, mit DVGW-Prüfzeichen. Die Verlegung hat fachgerecht nach DVGW und der Anleitung des Herstellerwerkes zu erfolgen.
Nenndruck: mind. PN 6
Rohraußendurchmesser: 180 mm
Wandstärke: 10,7 mm
Menge: 116,000 m
DIN 276: 476

**1.1.12.43 Rohrleitungsbogen aus HDPE 90° SDR 17 D. 180 mm**
Rohrleitungsbogen aus HDPE, 90°, formgespritzte Ausführung
Nenndruck: mind. PN 6
Rohraußendurchmesser: 180 mm
Wandstärke: 10,7 mm
Menge: 30,000 St.
DIN 276: 476

**1.1.12.44 Rohrleitungsbogen aus HDPE 45° SDR 17 D. 180 mm**
Rohrleitungsbogen aus HDPE, 45°, formgespritzte Ausführung
Nenndruck: mind. PN 6
Rohraußendurchmesser: 180 mm
Wandstärke: 10,70 mm
Menge: 7,000 St.
DIN 276: 476

**1.1.12.45 Flanschverbindungen verzinkt D. 180 mm**
Flanschverbindungen, bestehend aus:
1 Vorschweißbund HDPE, PN 10 (6)
1 Losflansch aus GFK, PN 10
1 Dichtung aus EPDM
1 Satz Schrauben in verz. Ausführung
1 Satz Muttern in verz. Ausführung
1 Satz U-Scheiben in verz. Ausführung
Rohraußendurchmesser: 180 mm
Menge: 7,000 St.
DIN 276: 476

**1.1.12.46 Flanschverbindungen V4A D. 180 mm**
Flanschverbindungen, bestehend aus:
1 Vorschweißbund HDPE, PN 10 (6)
1 Losflansch aus GFK, PN 10
1 Dichtung aus EPDM
1 Satz Schrauben in V4A Ausführung
1 Satz Muttern in V4A Ausführung
1 Satz U-Scheiben in V4A Ausführung
Rohraußendurchmesser: 180 mm
Menge: 7,000 St.
DIN 276: 476

**1.1.12.47 PEH-T-Stücke 90° egal D. 180 mm**
Rohrleitungs-T-Stücke aus HDPE, 90° formgespritzte Ausführung, egal
Nenndruck: SDR 17
Rohraußendurchmesser: 180 mm
Menge: 2,000 St.
DIN 276: 476

**1.1.12.48 PEH-T-Stücke 90° reduziert D. 180 mm formgespritzt**
Rohrleitungs - T - Stücke aus HDPE, 90°
formgespritzte oder geschweißte Ausführung, reduziert
Nenndruck: SDR 17
Rohraußendurchmesser: 180 mm
Menge: 17,000 St.
DIN 276: 476

**1.1.12.49 PEH-T-Stücke 45° reduziert D. 180 mm**
Rohrleitungs - T - Stücke aus HDPE, 45°
formgespritzte oder geschweißte Ausführung, reduziert
Nenndruck: SDR 17
Rohraußendurchmesser: 180 mm
Menge: 2,000 St.
DIN 276: 476

**1.1.12.50 PEH-Reduktion D. 180 mm**
Rohrleitungs-Reduktion aus HDPE,
formgespritzte Ausführung, zu jeder kleineren Dimension.
Nenndruck: SDR 17
Rohraußendurchmesser: 180 mm
Menge: 12,000 St.
DIN 276: 476

**1.1.12.51 PEH-Elektromuffen D. 180 mm**
PEH-Elektromuffen SDR 17
Rohraußendurchmesser: 180 mm
Menge: 6,000 St.
DIN 276: 476

**1.1.12.52 PEH-Dehnungsmuffe D. 180 SDR 17**
PEH-Dehnungmuffe D. 180 SDR 17 mit Dichtring und Schnappring
Menge: 4,000 St.
DIN 276: 476

**1.1.12.53 Endkappe D. 180 SDR 17**
Endkappe aus HDPE
Nenndruck: SDR 17
Rohraußendurchmesser: 180 mm
Menge: 1,000 St.
DIN 276: 476

*Hinweis*

**1.1.12.54 PE-Rohrleitungen SDR 17 D. 225 mm**
PE-Rohrleitungen, Leitungen aus Polyäthylen-hart, UV-stabilisiert, Ausführung nach DIN 8075/8074, Reihe 4, mit DVGW-Prüfzeichen. Die Verlegung hat fachgerecht nach DVGW und der Anleitung des Herstellerwerkes zu erfolgen.
Nenndruck: mind. PN 6
Rohraußendurchmesser: 225 mm
Wandstärke: 13,4 mm
Menge: 21,000 m
DIN 276: 476

**1.1.12.55 Rohrleitungsbogen aus HDPE 90° SDR 17 D. 225 mm**
Rohrleitungsbogen aus HDPE, 90°, formgespritzte Ausführung
Nenndruck: mind. PN 6
Rohraußendurchmesser: 225 mm
Wandstärke: 13,4 mm
Menge: 5,000 St.
DIN 276: 476

**1.1.12.56 Rohrleitungsbogen aus HDPE 45° SDR 17 D. 225 mm**
Rohrleitungsbogen aus HDPE, 45°, formgespritzte Ausführung
Nenndruck: mind. PN 6
Rohraußendurchmesser: 225 mm
Wandstärke: 13,40 mm
Menge: 5,000 St.
DIN 276: 476

**1.1.12.57 Flanschverbindungen verzinkt D. 225 mm**
Flanschverbindungen, bestehend aus:
1 Vorschweißbund HDPE, PN 10 (6)
1 Losflansch aus GFK, PN 10
1 Dichtung aus EPDM
1 Satz Schrauben in verz. Ausführung
1 Satz Muttern in verz. Ausführung
1 Satz U-Scheiben in verz. Ausführung
Rohraußendurchmesser: 225 mm
Menge: 5,000 St.
DIN 276: 476

**1.1.12.58 PEH-T-Stücke 90° egal D. 225 mm**
Rohrleitungs-T-Stücke aus HDPE, 90° formgespritzte Ausführung, egal
Nenndruck: SDR 17
Rohraußendurchmesser: 225 mm
Menge: 2,000 St.
DIN 276: 476

**1.1.12.59 PEH-Hosen T-Stücke egal D.225**
Rohrleitungs - Hosen - T - Stück aus HDPE, geschweißt aus Formteilen, egal
Nenndruck: SDR 17
Rohraußendurchmesser: 225 mm
Menge: 14,000 St.
DIN 276: 476

**1.1.12.60 PEH-T-Stücke 90° reduziert D. 225 mm geschweisst**
Rohrleitungs - T - Stücke aus HDPE, 90°
formgespritzte oder geschweißte Ausführung, reduziert
Nenndruck: SDR 17
Rohraußendurchmesser: 225 mm
Menge: 2,000 St.
DIN 276: 476

**1.1.12.61 PEH-T-Stücke 45° reduziert D. 225 mm**
Rohrleitungs - T - Stücke aus HDPE, 90°
formgespritzte oder geschweißte Ausführung, reduziert
Nenndruck: SDR 17
Rohraußendurchmesser: 225 mm
Menge: 2,000 St.
DIN 276: 476

**1.1.12.62 PEH-Reduktion D. 225 mm**
Rohrleitungs-Reduktion aus HDPE,
formgespritzte Ausführung, zu jeder kleineren Dimension.
Nenndruck: SDR 17
Rohraußendurchmesser: 225 mm
Menge: 2,000 St.
DIN 276: 476

**1.1.12.63 PEH-Elektromuffen D. 225 mm**
PEH-Elektromuffen SDR 17
Rohraußendurchmesser: 225 mm
Menge: 1,000 St.
DIN 276: 476

**1.1.12.64 PEH-Dehnungsmuffe D. 225 SDR 17**
PEH-Dehnungmuffe D. 225 SDR 17 mit Dichtring und Schnappring
Menge: 1,000 St.
DIN 276: 476

**1.1.12.65 Endkappe D. 225 SDR 17**
Endkappe aus HDPE mit eingeschweißtem Abgang d. 110
Nenndruck: SDR 17
Rohraußendurchmesser: 225 mm
Menge: 2,000 St.
DIN 276: 476

*Hinweis*

**1.1.12.66 PVC-Rohr PN 16 DN 15**
PVC-Rohr PN 16 DN 15 nach DIN 806162 Farbe RAL 7011 dunkelgrau einschließlich Form- und Verbindungsstücke bzw. Befestigungsmaterial.
Menge: 2,000 m
DIN 276: 476

**1.1.12.67 PEH-Gewindemuffen R = 1/2"**
PEH-Gewindemuffen R = ½" mit Verstärkungshülsen in Rohre eingeschweißt
Menge: 12,000 St.
DIN 276: 476

**1.1.12.68 PVC-Rohr PN 16 DN 20**
PVC-Rohr PN 16 DN 20 nach DIN 806162 Farbe RAL 7011 dunkelgrau einschließlich Form- und Verbindungsstücke bzw. Befestigungsmaterial.
Menge: 2,000 m
DIN 276: 476

**1.1.12.69 PEH-Gewindemuffen R = 3/4"**
PEH-Gewindemuffen R = 3/4" mit Verstärkungshülsen in Rohre eingeschweißt
Menge: 2,000 St.
DIN 276: 476

**1.1.12.70 PVC-Rohr PN 16 DN 25**
PVC-Rohr PN 16 DN 25 nach DIN 806162 Farbe RAL 7011 dunkelgrau einschließlich Form- und Verbindungsstücke bzw. Befestigungsmaterial.
Menge: 138,000 m
DIN 276: 476

**1.1.12.71 PEH-Gewindemuffen R = 1"**
PEH-Gewindemuffen R = 1" mit Verstärkungshülsen in Rohre eingeschweißt
Menge: 14,000 St.
DIN 276: 476

**1.1.12.72 PVC-Rohr PN 16 DN 32**
PVC-Rohr PN 16 DN 32 nach DIN 806162 Farbe RAL 7011 dunkelgrau einschließlich Form- und Verbindungsstücke bzw. Befestigungsmaterial.
Menge: 34,000 m
DIN 276: 476

**1.1.12.73 PVC-Rohr PN 16 DN 40**
PVC-Rohr PN 16 DN 40 nach DIN 806162 Farbe RAL 7011 dunkelgrau einschließlich Form- und Verbindungsstücke bzw. Befestigungsmaterial.
Menge: 2,000 m
DIN 276: 476

**1.1.12.74 PVC-Rohr PN 16 DN 50**
PVC-Rohr PN 16 DN 50 nach DIN 806162 Farbe RAL 7011 dunkelgrau einschließlich Form- und Verbindungsstücke bzw. Befestigungsmaterial.
Menge: 58,000 m
DIN 276: 476

**1.1.12.75 PEH-Gewindemuffe R = 2"**
PEH-Gewindemuffen R = 2" mit Verstärkungshülsen in Rohre eingeschweißt
Menge: 1,000 St.
DIN 276: 476

**1.1.12.76 PVC-Rohr PN 16 DN 65**
PVC-Rohr PN 16 DN 65 nach DIN 806162 Farbe RAL 7011 dunkelgrau einschließlich Form- und Verbindungsstücke bzw. Befestigungsmaterial.
Menge: 2,000 m
DIN 276: 476

*Hinweis*

**1.1.12.77 Storz Kupplung "C" DN50 mit Kappe**
Menge: 2,000 St.
DIN 276: 476

**1.1.12.78 Vogelschutzgitter komplett aus PE110**
Rohr mit Vogelschutzgitter, 45° abgeschrägt, freier Querschnitt min 60 %,
Muffenanschluss, Durchmesser PE110
Menge: 3,000 St.
DIN 276: 476

##### 1.1.13 Druckluftanlage

**1.1.13.1 Kompressoranlage**
Kompressoranlage vollautomatisch arbeitend, luftgekühlt, einschließlich Ölfüllung, Papieransaugfilter schallgedämpft, verschleißarme, reibungsfreie Zungenventile aus rostfreiem Stahl, Zylinder und Kurbelgehäuse aus Spezial-Aluminiumguss, Kurbelgehäuse mit Langzeit-Ölvorrat, vom Ölstand unabhängige Tauchschmierung, Kompressorblock direkt gekuppelt mit Antriebsmotor, effektive Zylinderkühlung durch Ventilatorschwungrad auf Motorwelle und Ventilatorschutzhaube mit Kühlluftleitfunktion, verrippter Kupferrohr-Nachkühler. Sicherheitsventil, automatische Steuerung durch elektrischen Druckschalter mit Übertemperaturauslöser. Anlaufentlastung und Entwässerung durch elektropneumatische Entlüftungsventile, komplett aufgebaut auf Druckluftbehälter, liegend, feuerverzinkt, mit TÜV-Bescheinigung und allen erforderlichen Armaturen.

Technische Daten:

Kompressor
Max. Arbeitsdruck: 10 bar
Hubvolumen:  2x350 l/min. ( Ansaugleistung )
Liefermenge  nach VAMA 4362 bei 7 bar 2 x 260 l/min.
Elektromotor:  2 x 2 kW
Leistung:  220/380 V
Drehzahl:  1400 U/min.
Frequenz:  50 Hz

Luftbehälter, feuerverzinkt Versehen mit allen erforderlichen Armaturen
Inhalt: 270 lt.
Zubehör:
Elastische Lagerung
Elektronisch geregelter Kondensatableiter am Druckluftbehälter
Menge: 1,000 St.
DIN 276: 476

**1.1.13.2 Druck- und Abnahmeprüfung**
Druck- und Abnahmeprüfung durch einen Sachverständigen gemäß der Druckbehälterverordnung vom 27.02.1980 (BGBL. 1.9.173). Das Prüfprotokoll ist an den Bauherrn, sowie an die Fachbauleitung weiterzuleiten.
Menge: 1,000 psch
DIN 276: 476

**1.1.13.3 Druckluftkältetrockner**
Druckluftkältetrockner
Durchflussleistung:  42 m3/h
Elektrische Leistung: 0,31 kW
Komplett mit Umgehungsleitung
Menge: 1,000 St.
DIN 276: 476

**1.1.13.4 Kondensatableiter**
Kondensatableiter elektronisch niveaugeregelt, zur sicheren Abführung des Kondensates, verschleißfreier, elektronischer Kondensatniveau-Messfühler.
Leuchtdioden für ,Netz Ein", ,Ventil offen" und ,Alarm", mit potentialfreiem Alarmkontakt
Betriebsspannung: 220V, 50-60 Hz
Schutzart: IP 65
Menge: 1,000 St.
DIN 276: 476

**1.1.13.5 Wartungseinheit für Steuerluftkompressor**
Wartungseinheit für Steuerluftkompressor bestehend aus:
Kombigerät R ½" mit Manometer zur manuellen Entwässerung
Öler R ½"
Befestigungs- und Kupplungssatz R ½"
Menge: 1,000 St.
DIN 276: 476

**1.1.13.6 Aktivkohlefilter**
Aktivkohlefilter zur Bindung von Geschmacksstoffen und Gerüchen aus der Druckluft. Sie scheiden in Kombination mit Mikrofiltern Feststoffe mit einem Wirkungsgrad von 99,999% bezogen auf 0,01 my und einem Restölgehalt bis  0,005 mg/m3 aus der Druckluft aus.

Technische Daten:
Durchflussleistung bei 7 bar Überdruck, bezogen auf +20°C und 1 bar (abs.) max. 120 m3/h
Restölgehalt im Neuzustand: 0,005 mg/m3
Betriebsdruck max.: 16 bar
Anschluss: ½"
Gehäusehöhe. 167 mm
Gewicht: 1,7 kg.
Menge: 1,000 St.
DIN 276: 476

**1.1.13.7 Statisches Öl/Wassertrenngerät**
Statisches Öl/Wassertrenngerät für die gesetzeskonforme, wirtschaftliche und sichere Trennung von nicht stabilen Kompressorkondensaten auf einen Restölgehalt von weniger als 20 mg/l (DIN 38409 H 18, Baumusergeprüft).
Öltankvolumen. 2 lt.

Lieferumfang:
Gerät komplett montiert, anschlussfertig, mit:
- Druckentlastungskammer
- Sedimentationsbehälter
- Koaleszenzfilter
- Probehahn, Test-Set
- Ölabschöpfung, Kanister
- Anschlusszubehör
- PP-Vorfilter, Aktivkohle
Es ist empfehlenswert den Öl/Wassertrenner in einer Auffangwanne aufzustellen.
Menge: 1,000 St.
DIN 276: 476

**1.1.13.8 Auffangwanne aus PVC**
Auffangwanne aus PVC zur Aufnahme des Kondensattrenners, um das Auslaufen eines Ölwassergemisches zu verhindern. Mit beidseitigem Tragegriff und Entleerungsvorrichtung mit Absperrhahn aus Kunststoff
Größe: BxLxH 500x500x300 mm
Materialstärke: 10 mm
Menge: 1,000 St.
DIN 276: 476

**1.1.13.9 Mikrofilter**
Mikrofilter zum Ausscheiden von feinsten Verunreinigungen aus der Druckluft. Der Wirkungsgrad beträgt 99,999% bezogen auf Feststoffe, die größer als 0,01 my sind.
Restölgehalt bis 0,01 mg/m3,
Filter mit Differenzdruckmanometer und automatischem Schwimmer-Kondensatableiter

Technische Daten:
Durchflussleistung bei 7 bar Überdruck, bezogen auf +20°C und 1 bar (abs.) max. 120 m3/h
Restölgehalt im Neuzustand: 0,01 mg/m3
Differenzdruck im Neuzustand. 0,09 bar
Betriebsdruck max.: 16 bar
Anschluss: ½"
Gehäusehöhe: 279 mm
Gewicht: 1,7 kg.
Menge: 1,000 St.
DIN 276: 476

**1.1.13.10 Druckwächter**
Druckwächter zur Überwachung der Pressluftanlage mit Alarmsignalweitergabe, als Zweipunktregler im Leichtmetallgehäuse, mit transparenter Abdeckhaube für Wandmontage geeignet.
Funktionsbereich: 0 - 10 bar

Zubehör:
Druckfühler in Druckluftleitung eingebaut
Funktion: Alarmsignal bei abfallendem Druck
Steckschlüssel
Drosselschraube
Überwurfmutter mit Rohrleitungsanschluss
1,0 m Kapillarrohr mit Einschraubnippel und Überwurfmutter
Menge: 1,000 St.
DIN 276: 476

**1.1.13.11 Kugelabsperrhahn PN 40 DN 15 D. ½"**
Kugelabsperrhahn PN 40 DN 15 D. 1/2" aus Messing mit einem Innen- und einem Außengewinde oder beidseitig Innengewinde
Menge: 15,000 St.
DIN 276: 476

**1.1.13.12 Kupferrohr 18 x 1 mm DIN 1786**
Kupferrohr 18 x 1 mm DIN 1786 in handelsüblicher Ausführung aus SF-Cu inkl. Form- und Verbindungsstücke, Befestigungsmaterial und Übergänge
Menge: 50,000 m
DIN 276: 476

**1.1.13.13 Pneumatische Verrohrung**
Pneumatische Verrohrung Durchmesser 6/4 mm, inkl. Verbindungsmaterial
Menge: 120,000 m
DIN 276: 476

**1.1.13.14 Schutzrohr aus PVC**
Schutzrohr aus PVC PN 10/16, bis DN 32 einschließlich Haltematerial
Menge: 60,000 m
DIN 276: 476

#### 1.2 Schaltschrank und Regelung

##### 1.2.1 Schaltschrank und Regelung

**1.2.1.1 SPS**
SPS System nach DIN Industriestandard
SPS Zentralgerät mit ausreichend Speicherplatz, erweiterbar auf mindestens 32 Profinet Erweiterungsgeräten.
3 Ethernetports für Anbindung Profinet und Prozessleitebene
Busschnittstelle zur Anbindung der Frequenzumrichter.
10% Reserve auf analogen und digitalen E/A Abgängen
Profibussystem auf allen externen Schränken und Feldgeräte gemäß Prinzipschema und Vorauswahl des AG.
- Datenaustausch mit übergeordneten Systemen über OPC UA mit Verschlüsselung und Authentifizierung
- Bit - Operationen max. 25ns, Arbeitsspeicher min. 200kB
- Speicher-Remanenz auf Flash-Speicherkarte ohne Batteriepufferung (Wartungsfrei)
- Summe der analogen und digitalen E/A gemäß Schema
- Software und Lizenzen für SPS
- Komplett mit Programmierung der Anlagensoftware
- Einbau und Test komplett Anzahl Datenpunkte Schaltschrank
Badewasseraufbereitung:
Digitaleingänge: 37
Digitalausgänge: 41
Analogeingänge: 12
Analogausgänge: 1
Menge: 1,000 St.
DIN 276: 476

**1.2.1.2 Bedienterminal Touch Screen**
Touchpanel mit mindestens 15,6" Bildschirm, Multitouch mit Zoomfunktion, mindestens 1366 x 768 Pixel.Schutzklasse, Frontseitig IP65, lüfterloses und wartungsfreies Design
Arbeitsbereich -20..60°C
Prozessor Quad Core 2,6GHz; 8GB Ram, min. 128GB SSD
Dual-Ethernetport 1Gbit für sichere Trennung von Techniknetzwerk und Hausnetzwerk Windows 11 IoT LTS 2024 oder neuer, komplett Installiert und mit sämtlichen benötigten Softwarelizenzen.
Inklusive Programmierung der Anlagensoftware
Beschreibung Anwendersoftware siehe unten:

Beschreibung Anwendersoftware am Touchpanel-PC
Installiert auf den Touch Panels am Schaltschrank, basierend auf Industrie-PCs mit lüfterlosen Design und erhöhtem Schutzgrad um den rauen Bedingungen in den Technikzentralen standzuhalten:
- Wartungsfrei, da ohne mechanisch beweglichen Teile, wie Lüfter.
- Ausgelegt für hohe Temperaturen und aggressive Luft, wie Chlor- und Säuredämpfe im Badewasserbereich.
- Windows 11 IoT Enterprise LTSC 2024 für langen Support und minimalen Updatestandzeiten.
Die Visualisierung läuft als Serveranwendung im Hintergrund und wird über Web-Clients bedient. Über den Touchpanels wird auf die Benutzeroberfläche im Kioskmodus zugegriffen, Windows ist nur über entsprechende Benutzerrechte zugänglich.

Highlights:
- Unbegrenzte Datenarchivierung (ausgelegt für mind. 15 Jahre) mit Sekundengenauem Zeitstempel und Trendaufzeichnung im 1- Minutentakt aller relevanten Messwerte. Sämtliche Daten werden in einer PostgreSQL-Datenbank abgelegt.
- Unbegrenzter Zugriff mehrerer Web-Clients mit beliebig vielen gleichzeitig offenen Fenstern ist im Angebot enthalten.
- Lizenzierung ist nur an die Anlagengröße gekoppelt, keine sonstigen Limitierungen bezüglich Benutzer und Clients.
- Zugriff abseits der Touchpanels am Schaltschrank über jeden modernen Browser möglich. Es sind keine weiteren Voraussetzungen notwendig.
- Einsatz modernster Technologien wie HTML5; beliebig skalierbare Grafiken in
SVG-Format; HTTP/2 und HTTPS für Geschwindigkeit und Sicherheit auf dem
 aktuellen Stand der Technik;
- Alle Seiten der Benutzeroberfläche sind "Responsive" gestaltet, das heißt, sie
passen sich automatisch an die Einstellungen des jeweiligen Bediengerät
des Benutzers an: Schriftgröße, Bildschirmform, ob klein, schmal oder
breit, es ist kein umständliches Zoomen notwendig, übergroße Seiten sind mit
einem Scroll in eine einzige Richtung zugänglich.
- Benutzerverwaltung mit feiner Abstufung der Zugangsberechtigung und vollständiger Protokollierung sämtlicher Benutzeraktivitäten (Audit);
- Alle Objekte, Alarme und Meldungen sind mit den Elektro-Schaltplan verknüpft und über einem Klick gelangt man zur entsprechenden Schaltplanseite;
- Umfangreiche Datenanalyse mit Exportfunktion sämtlicher Daten in den Formaten Excel, CSV und PDF; Vorlagen können vom Benutzer angelegt werden.
- Alarmierung über E-Mail oder SMS (über Zusatzmodul) vom Benutzer frei
konfigurierbar.
- Standardisierte Schnittstellen sämtlicher Datenpunkte zu anderen Gewerken oder in übergeordnete Leitsysteme über OPC-UA mit Authentifizierung und Verschlüsselung.
- Externer Zugriff auf den Datenbestand über hochperformaten SQL-Standard dank PostgreSQL-Datenbank.
Menge: 1,000 St.
DIN 276: 476

**1.2.1.3 Integration der Daten Mess- und Regeltechnik**
Schnittstellenkarte und Software-Bibliothek für den seriellen Zugriff zum Netzwerk Mess- und Regelsystem. Das System gibt gemäß ihrem Anwenderprogramm Befehle über das Netzwerk und empfängt von dort laufend die Information der Mess- und Regelsysteme. In freier Programmierung können logische
Verknüpfungen, Zeit- und Zählfunktionen, mathematische Operationen oder sequenzielle Abläufe realisiert werden

Datenschnittstelle Heizungssteuerung
Datenaustausch über Modbus TCP aller relevanten Parameter und Messwerte zur Regelung der Badewassererwärmung und zentralen Visualisierung und Parametrierung der Heizungssteuerung.
Menge: 1,000 St.
DIN 276: 476

**1.2.1.4 Zentraler Schaltschrank Badewassertechnik A1 und GE**
Zentraler Schaltschrank Badewassertechnik A1 und GE Elektroschaltschrank Badewassertechnik mit SPS bestehend aus allen notwendigen Einbauteilen
komplett mit Funktionsschemas und Konformitätserklärung EN61439.
Erstellt lt. den Normen CEI 17-13/1, EC 439-1 und EN61439-1
- Anreih-Schaltschrank IP55 VX25 800x2000x500mm, RAL7035 + 100mm Sockel
Anzahl Felder: 2
- Einspeisung über Leistungsschalter mit Türverriegelung
- Leistungsmessung mit Datenaufzeichnung nach DIN 42600, VDE 0414
- 1 Überspannungsableiter Typ 3 Fernmeldeanzeige
- 1 Stromversorgungsnetzgerät 24V DC mit elektronischer Absicherung der einzelnen Anlagenteile
- 1 Schrankbelüftung Ventilator mit Thermostat 550qm/h
- je Feld eine Schaltschrankbeleuchtung LED mit Türschalter und Steckdose
- FI-Schutzschalter Klasse A 30mA und 300mA
- FI-Schutzschalter Klasse B 300mA für Frequenzumrichter geeignet
- Aufteilung sämtlicher Absicherungen und Fehlerstromschutzschalter nach logischen Anlagenteilen
- Sämtliche Feldgeräte können über die Notbedienebene ausgeschaltet bzw. im Dauerbetrieb betrieben werden, Protokollierung und Anzeige sämtlicher Handschaltungen.
- Steuerung auf Basis von Siemens SIMATIC S7-1500
- Datenaustausch mit übergeordneten Systemen über OPC UA mit Verschlüsselung und Authentifizierung Auflistung der im Schaltschrank einzubindenden Anlagenteile:
Anlage 1: Hallenbecken
Niveau Schwallwasserbecken
1 Stück Steuereingang mit Klemmen 4..20mA

Wasserzähler Frischwassernachspeisung
1 Stück Steuereingang mit Klemmen Impuls, 24VDC

Frischwassernachspeisung / Wärmerückgewinnung
3 Stück Ansteuerung Magnetventil 24VDC oder 230VAC

Teilstrompumpe WRG
1 Stück Spannungsabgang 230V L-Schütz und Automat 1p. 230V AC, 1P, 6A, U=24VDC
1 Stück Steuereingang mit Klemmen 24VDC
(Reparaturschalter)

Rinnenumstellung
1 Stück Ansteuerung Pneumatikantrieb

Filterpumpen
2 Stück Motorsteuerung für Frequenzumformerbetrieb mit Absicherung und allen erforderlichen Steuerein- und Ausgängen 4,0kW / 8,4A / 400V
2 Stück Steuereingang mit Klemmen 24VDC (Reparaturschalter)
2 Stück Ansteuerung Pneumatikantrieb Dosierpumpe Flockung
1 Stück Spannungsabgang 230V L-Schütz und Automat 1p. 230V AC, 1P, 6A, U=24VDC
1 Stück Steuereingang mit Relais und Klemmen 24VDC
1 Stück Steuerausgang mit Klemmen 4..20mA Filterarmaturen
2 Stück Mehrschichtfilter mit jeweils 7 Stück Ansteuerung Pneumatikantrieb Drucküberwachung Filter
2 Stück Steuereingang mit Klemmen 4..20mA

Badewassererwärmung
1 Stück Motorsteuerung
 für Frequenzumformerbetrieb mit Absicherung und allen erforderlichen Steuerein- und Ausgängen 0,55kW / 1,5A / 400V
1 Stück Steuereingang mit Klemmen 24VDC (Reparaturschalter)
1 Stück Steuereingang mit Relais und Klemmen 24VDC (Sicherheitsthermostat)
1 Stück Steuerausgang potentialfrei mit Klemmen (Freigabe Heizungsregelung)
1 Stück Steuereingang mit Relais und Klemmen 24VDC (Anforderung von Heizung)
2 Stück Steuereingang mit Klemmen PT1000 (Temperaturfühler)
Anforderung Heizung über Auswertung Beckentemperatur im Programm vorsehen

Massagepumpe
1 Stück Motorsteuerung für Frequenzumformerbetrieb mit Absicherung und allen erforderlichen Steuerein- und Ausgängen 5,5kW / 11A / 400V
1 Stück Steuereingang mit Klemmen 24VDC (Reparaturschalter)

Messwasserpumpe
1 Stück Spannungsabgang 230V L-Schütz und Automat 1p. 230V AC, 1P, 6A, U=24VDC
1 Stück Steuereingang mit Relais und Klemmen 24VDC (Saugwächter)
1 Stück Sicherheitsschaltung Saugwächter
1 Stück Steuereingang mit Klemmen 24VDC (Reparaturschalter)

Messwasserventil
1 Stück Ansteuerung Magnetventil 24VDC oder 230VAC

Mess - und Regelstation
1 Stück Spannungsabgang direkt mit Automat 230V AC, 1P, 6A
2 Stück Steuerausgang potentialfrei mit Klemmen
2 Stück Steuereingang mit Klemmen 24VDC
1 Stück Netzwerkverkabelung für Dateneinbindung

Dosierpumpe pH-Korrektur
1 Stück Spannungsabgang 230V L-Schütz und Automat 1p. 230V AC, 1P, 6A, U=24VDC
1 Stück Steuereingang mit Klemmen 24VDC

Chlordosierpumpe
1 Stück Motorsteuerung Direktanl. über Schutzschalter 0.55kW, 1,6A, 400V
1 Stück Steuereingang mit Klemmen 24VDC (Reparaturschalter)

Chlordosierstation
1 Stück Spannungsabgang 230V AC über Automat 1P, 10A, U=24VDC
5 Stück Steuereingang mit Klemmen 24VDC (Meldungen)
3 Stück Steuerausgang mit Koppelrelais und Klemmen 24VDC (Ansteuerungen)
1 Stück Netzwerkverkabelung für Dateneinbindung

Ventil Chlor Hallenbecken
1 Stück Ansteuerung Magnetventil 24VDC oder 230VAC

Ventil Chlor Rückspülung
1 Stück Ansteuerung Magnetventil 24VDC oder 230VAC

Durchflussmesser Rohwasser
1 Stück Spannungsabgang 230V AC über Automat 1P, 6A, U=24VDC
1 Stück Steuereingang mit Klemmen 4..20mA

Strömungswächter Reinwasser
1 Stück Spannungsabgang direkt Klemmen, Kabel usw. 24VDC, 6A
1 Stück Steuereingang mit Relais und Klemmen 24VDC, 2xNA/NC

Unterwasserscheinwerfer
3 Stück Spannungsabgang 230V L-Schütz und Automat 1p. 230V AC, 1P, 6A, U=24VDC

Gemeinsame Einrichtung Druckluftanlage
2 Stück Leistungsabgang 400V, 16A, 4p
2 Stück Steuereingang mit Relais und Klemmen  230VAC, 2xNA/NC
2 Stück Steuereingang mit Klemmen 24VDC (Reparaturschalter)
2 Stück Steuereingang mit Betriebsmeldung für Folgewahl

Kondensatabscheider
1 Stück Spannungsabgang direkt mit Automat  230V AC, 1P, 6A
1 Stück Steuereingang Automatenfall

Lufttrockner
1 Stück Spannungsabgang direkt mit Automat  230V AC, 1P, 6A
1 Stück Steuereingang Automatenfall

Druckluftüberwachung
1 Stück Steuereingang mit Relais und Klemmen  24VDC, 2xNA/NC

Druckmesserumformer Druckluft
1 Stück Spannungsabgang 24V DC
1 Stück Steuereingang mit Klemmen 4..20mA

Hochwasseralarm
1 Stück Niveauregler ohne Sonden (Kapazitiv) 230V

Niveau Schlammwasser
1 Stück Spannungsabgang 230V AC über Automat 1P, 6A, U=24VDC
1 Stück Steuereingang mit Klemmen 4..20mA

Schlammwasserventil
1 Stück Ansteuerung PneumatikantriebNiveau Spülwasser
1 Stück Steuereingang mit Klemmen 4..20mA

Spülwasserpumpe
1 Stück Motorsteuerung für Frequenzumformerbetrieb mit Absicherung und allen erforderlichen Steuerein- und Ausgängen 4,0kW / 8,4A / 400V
1 Stück Steuereingang mit Klemmen 24VDC (Reparaturschalter)
1 Stück Ansteuerung Pneumatikantrieb

Durchflussmesser Spülwasser
1 Stück Spannungsabgang direkt mit Automat  230V AC, 1P, 6A
1 Stück Steuereingang mit Klemmen 4..20mA

Pumpe Internumwälzung Spülwasser
1 Stück Motorsteuerung für Frequenzumformerbetrieb mit Absicherung und allen erforderlichen Steuerein- und Ausgängen 0,3kW / 1,1A / 400V
1 Stück Steuereingang mit Klemmen 24VDC (Reparaturschalter)
1 Stück Ansteuerung Pneumatikantrieb

Mess - und Regelstation
1 Stück Spannungsabgang direkt mit Automat  230V AC, 1P, 6A
2 Stück Steuerausgang potentialfrei mit Klemmen
2 Stück Steuereingang mit Klemmen 24VDC
1 Stück Netzwerkverkabelung für Dateneinbindung

Spülluftgebläse Anlage 1
1 Stück Motorsteuerung für Frequenzumformerbetrieb mit Absicherung und allen erforderlichen Steuerein- und Ausgängen 4kW / 8,4A / 400V
1 Stück Steuereingang mit Klemmen 24VDC (Reparaturschalter)

Entlastungsventil Spülluftgebläse
1 Stück Ansteuerung Pneumatikantrieb

Fernbedienung
1 Stück Steuereingang mit Klemmen 24VDC (NOT-AUS)
1 Stück Steuereingang mit Klemmen 24VDC (Rinnenumstellung)
1 Stück Steuerausgang mit Klemmen 24VDC (SAMMELALARM)

Ethernetverbindung
1 Stück Industrieller Ethernet Switch, 8 Ports 8x 10/100MB/sec., 1,5W 10-30VDC
4 Stück Ethernet Schnittstelle Schaltschrankeinbau
Menge: 1,000 St.
DIN 276: 476

**1.2.1.5 Reparaturschalter 400V bis 5,5kW, 16A**
Reparaturschalter mit Drehantrieb, in "Null-Stellung" mittels Vorhängeschloss abschließbar.Reparaturschalter als Aufbauschalter mit Schraubanschlüssen, eingebaut in alterungsbeständigem, schwer entflammbaren Gehäuse.
Reparaturschalter "allpolig", mit Meldekontaktausgang zur Automationsstation
Schutzart IP65 Schalter mitSchalter mit sämtlichem Zubehör und Montagematerial (Kabelverschraubungen usw.), betriebsfertig auf Beton, Mauerwerk oder
Stahlkonstruktionen montiert.
Menge: 4,000 St.
DIN 276: 476

**1.2.1.6 Reparaturschalter 400V bis 5,5kW, 16A, EMV**
Reparaturschalter mit Drehantrieb, in "Null-Stellung" mittels Vorhängeschloss abschließbar.Reparaturschalter als Aufbauschalter mit Schraubanschlüssen, eingebaut in alterungsbeständigem, schwer entflammbaren Gehäuse.
Reparaturschalter "allpolig", mit Meldekontaktausgang zur Automationsstation
EMV-Schutz für Einsatz am Frequenzumrichter.
Schutzart IP65 Schalter mit Schalter mit sämtlichem Zubehör und Montagematerial (Kabelverschraubungen usw.), betriebsfertig auf Beton, Mauerwerk oder
Stahlkonstruktionen montiert.
Menge: 5,000 St.
DIN 276: 476

**1.2.1.7 Fernsteuertableau Bademeister**
Handschalter und Kontrolleuchten
Ausführung IP65 mit Beschriftungsschilder
1 Stück LED-Anzeige Sammelalarm
1 Stück Umschalter Rinnenreinigung 1-0 mit Schlüsselschalter und LED-Anzeigen
1 NOT-AUS-Schlagschalter für Attraktionen und Messwasser
Touch-Panel-PC 15,6" Industrieausführung mit allen Bedienfunktionen wie sie am zentralen Schaltschrank vorhanden sind.
Menge: 1,000 St.
DIN 276: 476

**1.2.1.8 Prozessleitsystem und Computerstation**
Diese Software muss speziell für die Überwachung von Schwimmbadanlagen entwickelt sein. Sie soll sich für die Betriebssysteme Microsoft Windows* Win11
Professional eignen. Das Programm muss zur Überwachung und Steuerung von technologischen Geräten und Einrichtungen dienen. Die Software soll aus 2 Modulen bestehen: dem Kommunikations-, Alarmierungs- und Archivierungsprogramm als Hintergrunddienst und dem anlagenspezifischen Hauptprogramm, welches über Webclient bedient wird. Durch diesen Modulaufbau muss es möglich sein, die Alarmüberwachung und Datenregistrierung im Hintergrund
auszuführen, auch wenn kein Benutzer angemeldet ist oder Benutzer gleichzeitig mit anderen Datenverarbeitungsprogrammen arbeiten. Die Bildschirmmasken sollen, ähnlich anderen Microsoft Windows* Anwendungen, übersichtlich und benutzerfreundlich gestaltet sein. Die Möglichkeit, mehrere Fenster gleichzeitig zu öffnen, soll das Arbeiten erheblich erleichtern. In kürzester Zeit muss man Daten sowie andere gewünschte Informationen erhalten. Die Werte müssen sowohl in Tabellenform als auch graphisch in Diagrammen dargestellt werden, und sich nach Bedarf ausdrucken lassen.

Startbild und Aufbau:
Die Software soll sich aus einem Startbild und mehreren Bildschirmmasken zusammensetzen. Die Menüleiste am oberen Bildschirmrand muss auf allen Bildschirmmasken identisch sein. Dies soll ein schnelles Auffinden der gewünschten Maske ermöglichen. Anlagenbilder: Anlagenschemas und Lagepläne sollen graphisch aufgearbeitet und farbig dargestellt werden. Anlagenteile sollen durch
Funktionslampen in verschiedenen Farben oder durch animierte Geräte angezeigt werden. Messwerte sollen mit der dazugehörigen Einheit numerisch dargestellt werden. Bewegt man den Mauszeiger auf ein Gerät, muss die Beschreibung des Gerätes angezeigt werden.
Eingabemasken:
Die Eingabemasken, unterteilt in einzelne Register, müssen die momentanen Einstellungen und Zustände anzeigen. Diese müssen laufend von den Steuerungen aktualisiert werden. Zustände und Werte sollen verändert und an die Steuerungen übertragen werden. An der Farbe der Werte muss man erkennen, ob es sich um Sollwerte handelt (blau), die man spezifisch eingeben und verändern kann, oder um Istwerte (grün). Anlagenaufbau: Ein graphisches Bild mit detaillierter Erklärung der Anschlüsse aller einzelnen Unterstationen, PCs, Drucker, Modems soll einen genauen Überblick über den Anlagenaufbau geben.

Energiemessung:
Für die elektrische Energiemessung sollen eigene Bildschirmmasken mit analoger Anzeige der Messwerte zur Verfügung stehen. Energieverwaltung: Eine wichtige Funktion muss die Energieverwaltung erfüllen, die einen effizienten Stromverbrauch gewährleisten muss. Ein Energiemessgerät muss den momentanen Verbrauch an die Software übermitteln, die bei Überschreitung ausgewählte Geräte abschalten bzw. verwalten muss. Unter Berücksichtigung der Temperaturänderung sollen die Geräte jedoch wieder freigegeben werden, um ein zu großes Unter- bzw. Überschreiten der Optimalwerte zu vermeiden.
So sollen die günstigen Tarifstunden optimal ausgenützt werden. Durch diese Verwaltung der Spitzenabschaltung sollen Überschreitungen des festgelegten Verbrauchs und somit bisweilen teure
Geldstrafen vermieden werden.

Alarmmeldung:
Beim Eintreffen einer Alarmmeldung muss ein Fenster geöffnet werden, das die Störmeldung mit Beschreibung, Datum und Uhrzeit anzeigt soll. Ausgehend von diesem Fenster muss man nach Wunsch das Alarmarchiv aufrufen können.

Alarmarchiv:
Das Alarmarchiv soll in 2 Felder unterteilt sein. Im oberen Feld müssen alle aktiven Alarme, im unteren Feld alle archivierten Alarme mit Datum und Uhrzeit
abgelegt werden.
Die Alarme sollen in 3 Typen unterteilt werden: Alarme (rot), Störungen (gelb) und Warnungen (orange). Schon gesehene Alarme sollen als solche gekennzeichnet und mit Quittier-Datum versehen werden.
Für jeden Alarm muss die Möglichkeit bestehen, eine individuelle Hilfefunktionsbeschreibung einzugeben. Die Alarme sollen einzeln oder durch Auswahl in
Gruppen gedruckt oder als ASCII-Datei exportiert und dann in anderen Windowsprogrammen weiterverarbeitet
werden können.

Alarmkonfiguration:
Eine Alarmübersichtstabelle muss zeigen an, an welches Modul der Alarm weitergegeben wird:
Modul Fernmeldung per SMS:
Die Alarme müssen  an bis zu 5 einstellbare Mobiltelefonnummern bertragen werden.
Modul Fernmeldung an Voice:
Die Alarme müssen an ein Telefonwählgerät weitergeleitet werden.
Modul Fernmeldung per E-Mail:
Die Alarme müssen  an ein Mailprogramm weitergeleitet
werden.
Modul Fernwartung:
Für die Fernbedienung der Software muss eine Zusatzsoftware installiert werden, die es ermöglichen soll, den PC über ein Modem zu bedienen. Dieses
Programm soll 2 Analog- oder ISDN-Modems voraussetzen. Durch Zeitprofile muss die Möglichkeit bestehen, die Übergabe der Alarme z.B. an Arbeits- und Feiertage anzupassen. (Erforderliche Zusatz- Hardware bzw. -Software müssen nicht im Software-Paket enthalten sein.)

Gesamtübersicht:
In dieser Gesamtübersicht müssen alle Informationen über die einzelnen Komponenten der Anlage zur Verfügung stehen, die in eigens dafür angefertigten
Tabellen übersichtlich dargestellt werden sollen. Es muss die Möglichkeit bestehen, die angezeigten Werte in der Tabelle nach Wunsch zusammenzufügen. Die Werte sollen an das Datenverwaltungsprogramm Microsoft Excel* übergeben, bearbeitet und nach Wunsch gespeichert oder gedruckt werden können.

Archivübersicht:
Darin soll man die auf einen Tag bezogen Messwerte der Anlage finden, mit Minimum-, Maximum- und Mittelwerten. Die Werte der Anlage müssen auch auf
Tage oder Monate bezogen aufgelistet werden können. Zusätzlich soll diese Funktion eine benutzerspezifische Zusammenstellung der Werte ermöglichen, und wahlweise die Darstellung aller wichtigen Werte in Form einer Tabelle.
Die Werte sollen an das Datenverwaltungsprogramm Microsoft Excel* übergeben, bearbeitet und nach Wunsch gespeichert oder gedruckt werden können.

Passwortvorgabe:
In diesem Dialogfenster muss ein berechtigter Benutzer als "Administrator" fungieren, indem er jedem einzelnen Benutzer durch Vergabe eines Passwortes
verschiedene Rechte zuweist. Damit soll vermieden werden, dass Unbefugte die Anlage aus dem Gleichgewicht bringen. Es sollen beliebig viele Benutzer zugelassen werden können.

Datalog Explorer:
Unter diesem Menüpunkt müssen alle Bewegungen und Vorgänge gespeichert werden, die im Programm ausgeführt wurden. Jede Art von Änderung, die vorgenommen wurde, muss aufscheinen und mit Datum und Uhrzeit vermerkt werden. Nach dem Einloggen soll jeder Benutzer Schritt für Schritt verfolgt werden können. Jede seiner Aktionen soll gespeichert und archiviert werden. Dadurch muss eine übersichtliche Kontrollmöglichkeit über die Benutzung der Anlage gewährleistet werden. Die Lagerung der Ware muss im Verwaltungsprogramm vom ersten bis zum letzten Tag dokumentiert werden, nach der Vorschrift der ISO-Zertifizierung 9000.

Diagramme:
Unter dem Menüpunkt "Diagramme" müssen verschiedene Diagrammarten zur Aufzeichnung von Werten und Funktionszuständen (Variablen) zur Verfügung stehen. Es soll die Möglichkeit bestehen, sämtliche neue und alte Daten aus dem Archiv zeitpunkt- sowie periodenbezogen darzustellen. Somit soll ein Überblick über die gegenwärtigen und vergangenen Zustände der Anlage gewährt werden. Die Werte-Skala muss sich automatisch den jeweiligen Werten anpassen. Der Anwender soll selbst bestimmen können, welche Variablen graphisch dargestellt werden sollen. Den Variablen müssen individuelle Farben zugewiesen werden können. Die ausgewählten Variablen sollen als Gruppe abgespeichert werden können und sollen so jederzeit wieder abrufbar sein. Die Funktion "Aktualisieren" muss es ermöglichen, die aktuellen Daten abzurufen. Mit der Fadenkreuzfunktion soll der Verlauf der Kurve automatisch oder händisch nachvollzogen werden können. Es müssen 2 Fadenkreuze parallel verwendet werden können, für die man jeweils eine individuelle Farbe bestimmen können muss. Hilfsgitterlinien sollen das Arbeiten erleichtern.

Eine Zoomfunktion mit automatischer Anpassung muss das Vergrößern bzw. Verkleinern der Diagramme ermöglichen und somit zu einem genauen Einblick in die gewünschten Daten verhelfen.

Wartung:
Für alle Anlagenteile sollen sämtliche vorgesehene und getätigte Wartungsarbeiten eintragen werden. In separaten Fenstern muss der Anwender die einzelnen Teile und die dazugehörige Beschreibung sehen. Werden z.B. die eingestellten, vorher selbst bestimmten Betriebsstunden eines Anlagen- teils überschritten, muss die Meldung erscheinen, dass eine Wartung angebracht wäre.
So soll die Kontrolle über getätigte und anfallende Arbeiten stets gewährleistet sein.

Protokolle:
Für den Ausdruck des Protokolls soll ein Programm zur Verfügung stehen, in dem man zwischen Messungen, Einstellungen, Zellenzuständen usw. auswählen können muss. In der Protokoll-Maske sollen neue Gruppen mit den gewünschten Einstellungen, Alarmen und Messungen dargestellt, gespeichert, gelöscht oder verändert werden können. Die Protokolle müssen an das Tabellen-
Verwaltungsprogramm Microsoft Excel* übergeben, bearbeitet und dort nach Wunsch gespeichert oder gedruckt werden können.

Hilfe:
Zu jeder Bildschirmmaske muss eine Hilfe aufgerufen werden können. Diese muss dem Windows-Standard entsprechen und eine Bedienungsanleitung der Software enthalten.

Drucken:
Jederzeit muss die Möglichkeit bestehen, alle gewünschten Seiten des Programms auszudrucken.

Uhrzeit und Datum SPS:
Die Uhrzeit und das Datum sollen alle 24 Stunden vom Computer an die Steuerung gesendet werden, um sämtliche Fehlfunktionen zu vermeiden.

Einstellung speichern:
Die Einstellungen von allen Steuerungen der Anlage sollen unter diesem Menüpunkt abgespeichert werden. Bei Verlust müssen sie durch die Option "Einstellungen  senden" wieder hergestellt werden können.

Einstellung senden:
Mit dem Menüpunkt "Einstellung senden" muss es möglich sein, mit vorgegebenen Standard- Einstellungen zu arbeiten, die einfach an die Steuerungen gesendet werden können müssen.

Das Programm muss mindestens 65.000 Datenpunkte
verarbeiten können

Personal Computer bestehend aus:
- Ausführung als Workstation
- Prozessor mit mindestens 8 Cores
- Arbeitsspeicher 16 GByte DDR5
- Festplattenlaufwerk 512 GB SSD PCIe-NVME
- Integrierte Grafikkarte
- 2 integrierte Netzwerkkarten Gigabit
- Integrierte Soundkarte mit internem Lautsprecher
- Scrolling Mouse Optical USB
- Tastatur deutsch USB
- Betriebssystem Microsoft Windows 11 Professional, deutsch
- Office Ready

Schnittstellen:
4 USB 3.2 + 4 USB 2.0, 1 seriell,
2 PS/2, 1 RJ-45, 1 HDMI-Ausgang, 1 DP-Ausgang,
1 Audio-Eingang, 1 Audio-Ausgang,
2 Mikrofon-Eingänge, Kopfhörer-Ausgang.

3 Jahre Garantie

Farbbildschirm 24"
Technologie: Flüssigkristallbildschirm mit aktiver TFT-Matrix
Lochmaske: 0,294mm
Sichtbare Diagonale: 24"
Beschichtung: entspiegelnde/antistatische Beschichtungen
Minimale Auflösung: 1920 x 1080 @ 75 Hz
Optimale Auflösung: 1920 x 1080 @ 60 Hz
Horizontalfrequenz: 30 bis 82 kHz
Vertikalfrequenz: 56 bis 75 Hz
Kontrastumfang: 1000:1
Blickwinkel: vertikal 176°/horizontal 176°
Helligkeit: 250 cd/m²
Anschlüsse: VGA, DVI-I
Besonderheiten: vertikal neigbar, schwenkbar, 90° kippbar (Hoch-/Querformat) mind. 13 cm Höheneinstellung
Menge: 1,000 Stk.
DIN 276: 476

**1.2.1.9 Temperaturwächter für Badewasser**
Temperaturwächter für Badewasser, zur Erfassung von Temperaturüberschreitungen in Rohrleitungen
Schaltschwelle frei wählbar zwischen 10..60°C.
Temperaturwächter und Anschlussmaterial komplett aus Edelstahl.
Menge: 2,000 Stk.
DIN 276: 476

**1.2.1.10 Fernwartung**
Fern-Wartungssystem: Das Fern-Wartungssystem bestehend aus einem Modem mit Schnittstellenkarte zum Anlagenbus. Es ermöglicht die Funktionssoftware über das öffentliche Telefonnetz zu ändern bzw. zu erweitern.
Hausnetzwerkanschluss mit Internetzugang bis zum Schaltschrank bauseits.
Menge: 1,000 Stk.
DIN 276: 476

**1.2.1.11 Einbringen und Anschließen E-Schrank**
Einbringen und Montage des Elektroschaltschrankes auf den bauseits vorbereiteten Sockel (in einem oder mehreren Teilen). Einführen und Anschließen der bauseits verlegten und gemäß Schaltplan bzw. technische Geräte-Datenblätter, bezeichneten elektrischen Leitungen am Elektroschaltschrank und an den außenliegenden Geräten. Liefern des erforderlichen Materials wie Verschraubungen, Klemmen, usw. Anschließen
Menge: 1,000 Stk.
DIN 276: 476

**1.2.1.12 Transport Elektroschaltschrank**
Transport des Elektroschaltschrankes auf die Baustelle.
Menge: 1,000 psch
DIN 276: 476

### 2 Sonstige Leistungen

#### 2.1 Regiestunden

##### 2.1.1 Obermonteurstunden

**2.1.1.1 Obermonteur/-in sämtliche Kosten/Zuschläge**
STLB-Bau 2021-04 091
Stundenlohnarbeiten durch Obermonteur/-in
der Verrechnungssatz für die jeweilige Arbeitskraft umfasst sämtliche Aufwendungen wie Lohn- und Gehaltskosten, Lohn- und Gehaltsnebenkosten, Zuschläge, lohngebundene und lohnabhängige Kosten, sonstige Sozialkosten, Gemeinkosten, Wagnis und Gewinn.
Menge: 15,000 h
DIN 276: 479

##### 2.1.2 Monteurstunden

**2.1.2.1 Monteur/-in sämtliche Kosten/Zuschläge**
STLB-Bau 2021-04 091
Stundenlohnarbeiten durch Monteur/-in
der Verrechnungssatz für die jeweilige Arbeitskraft umfasst sämtliche Aufwendungen wie Lohn- und Gehaltskosten, Lohn- und Gehaltsnebenkosten, Zuschläge, lohngebundene und lohnabhängige Kosten, sonstige Sozialkosten, Gemeinkosten, Wagnis und Gewinn.
Menge: 15,000 h
DIN 276: 479

##### 2.1.3 Helferstunden

**2.1.3.1 Helfer/-in sämtliche Kosten/Zuschläge**
STLB-Bau 2021-04 091
Stundenlohnarbeiten durch Helfer/-in
der Verrechnungssatz für die jeweilige Arbeitskraft umfasst sämtliche Aufwendungen wie Lohn- und Gehaltskosten, Lohn- und Gehaltsnebenkosten, Zuschläge, lohngebundene und lohnabhängige Kosten, sonstige Sozialkosten, Gemeinkosten, Wagnis und Gewinn.
Menge: 15,000 h
DIN 276: 479

#### 2.2 Allgemeines

##### 2.2.1 Montageplanung

**2.2.1.1 Montageplanung**
Montageplanung
Auf Grundlage der vom Auftraggeber zur Verfügung gestellten Ausführungspläne muss vom Auftragnehmer die Montage- und Werkstattplanung erbracht werden.

Hierzu gehören insbesondere:

- Montagepläne
- Werkstattzeichnungen
- Detail- und Befestigungszeichnungen
- Fundamentpläne
- Anlagen- und Strangschema

sowie die Nachrechnung der Anlagen und der
einzelnen Bauteile.
Bei der Montageplanung ist die endgültige
Nutzung zu berücksichtigen.
Im Rahmen der Montageplanung ist eine
Feinabstimmung mit allen am Bau beteiligten
Gewerken  durchzuführen.
Vor Beginn der Montagearbeiten und Bestellung
der Materialien sind diese Montagepläne
in digitaler Form an den Planer zu übergeben.
Menge: 1,000 psch
DIN 276: 479

##### 2.2.2 Baustelleneinrichtung

**2.2.2.1 Einrichten, Vorhalten und Abbauen der Baustelleneinrichtung**
Einrichten der Baustelle auf dem Baugelände mit allen für die termin- und fachgerechte Ausführung der nachstehend beschriebenen Leistungen erforderlichen Einrichtungen und Geräten. Die Baustelleneinrichtung und die Lagerung der Baustoffe und Geräte auf dem Baugelände ist jeweils mit der Örtlichen Bauleitung abzustimmen. Mit dem Pauschalpreis abgegolten sind alle notwendigen Maßnahmen zum Herstellen der Baustromversorgung für eigene Zwecke innerhalb der Baustelle. Einzurechnen sind ferner alle notwendigen Maßnahmen zur Schaffung von Lager- und Arbeitsplätzen, das Aufbauen abschließbarer Lagerräume und Aufenthaltsräume für die Arbeiter, das Herstellen der Ver- und Entsorgungsanschlüsse für Geräte, Container und Baracken.
Vorhalten und Warten der gesamten Baustelleneinrichtung für die Dauer der Bauarbeiten. Die Abrechnung erfolgt pauschal.
Abbauen und Abfahren der vor beschriebenen Baustelleneinrichtung nach Abschluß der Bauarbeiten.
Menge: 1,000 psch
DIN 276: 479

##### 2.2.3 Profilstahlkonstruktion

**2.2.3.1 Profilstahlkonstruktion**
Profilstahlkonstruktion
für Befestigungsmaterial in geschraubter
Ausführung;  über 6 kg/m,
Befestigung an Wänden und Decken,
Befestigungsuntergrund Beton oder Mauerwerk,
Befestigung mit zugelassenen Dübeln,
Ausführung nur nach Genehmigung durch die
Bauleitung; Konstruktion entsprechend den Belastungen
auslegen und statisch berechnen,
Abrechnung mit den Einheitsgewichten der
zutreffenden DIN-Normen;
Menge: 500,000 kg
DIN 276: 479

##### 2.2.4 Inbetriebnahmen und Einweisungen

**2.2.4.1 Planung und Inbetriebnahme (IBN)**
Inbetriebnahme (IBN), wie in den technischen Ausführungsbestimmungen allgemein und in den LV-Positionen im Einzelnen beschrieben.
Inbetriebnahme mit vollständiger Funktionsprüfung und Funktionsmessung der Anlagen, dokumentiert in Protokollen.
Inbetriebnahme Badewassertechnik
Menge: 1,000 psch
DIN 276: 479

**2.2.4.2 Färbeversuch / Atteste**
Färbeversuch / Atteste
Färbeversuch Becken
Durchführung des Färbeversuches je Becken samt den
erforderlichen Hilfsmaterialen und einer
Videodokumentation.
Muß ein Färbeversuch wiederholt werden so gehen die
Kosten entsprechend dieser Position zu Lasten des
Verursachers
inkl. Fahr und Wegzeiten.
Der Temin für den Färbeversuch ist rechtzeitig mit der
Behörde abzustimmen.
Menge: 1,000 psch
DIN 276: 479

**2.2.4.3 Inbetriebnahme MSRL-Technik**
Inbetriebnahme und Einregulierung der Badewasser-Automation gemäß VOB/C DIN 18386, Pkt. 3.3, gemeinsam mit dem Ersteller der Anlagentechnik und den verantwortlichen Betreibern.
Menge: 1,000 psch
DIN 276: 479

**2.2.4.4 Probebetrieb inklusive Dokumentation**
Probebetrieb inklusive Dokumentation über einen definierten Mindestzeitraum im Anschluss an die Inbetriebnahme. Die für den Probebetrieb erforderlichen Stoffe (Strom, Gas, Heizöl und dergleichen) werden vom Auftraggeber beigestellt. Einschulung und Unterweisung des künftigen Bedienungspersonals im Zuge des Probebetriebes. Die erfolgte Einschulung ist vom Auftragnehmer im
Einschulungsprotokoll zu dokumentieren. Das Protokoll hat die Auflistung der Schulungsabschnitte, Namen der unterwiesenen Personen, Zeiträume der Einschulung und Unterschriften der unterwiesenen Personen zu enthalten.
Probebetrieb und Schulung Badewassertechnik
Mindestzeitraum Probebetrieb: 4 Wochen
Menge: 1,000 psch
DIN 276: 479

**2.2.4.5 Probebetrieb und Schulung MSRL-Technik**
In diesem Zeitraum sind die Messungen der Istwerte und der Vergleich mit den eingestellten Sollwerten, die Überprüfung des dynamischen Verhaltens der Anlage, die Korrektur der eingestellten P-Bänder, Nachstell- und Vorhaltezeiten und die anschließende Eintragung in ein Protokoll bzw. Schaltplanes vorzusehen. Für diese Arbeiten ist es zwingend notwendig, dass ein Techniker der ausführenden Firma vor Ort ist. Mit einzurechnen sind Anfahrt, Unterkunft und Verpflegung.
Menge: 1,000 psch
DIN 276: 479

**2.2.4.6 Einweisung**
Praktische Einweisung des Bedienpersonals. Lieferung der technischen Dokumentation über die installierten Geräte, der Revisionsunterlagen und der erforderlichen Konformitätserklärungen.
Menge: 1,000 psch
DIN 276: 479

**2.2.4.7 Inbetriebnahme GLT**
Funktionsprobe und Inbetriebnahme der Steuerungsanlage, DDC/SPS-Unterstationen und der Gebäudeleittechnik. Praktische Einweisung des Bedienerpersonals. Lieferung der technischen Dokumentation über die installierten
Geräte, der Revisionsunterlagen und der erforderlichen Konformitätserklärungen.
Menge: 1,000 psch
DIN 276: 479

**2.2.4.8 Nachregulierung**
Nachregulierung der regeltechnischen MSR-Einrichtungennach ca. 6 Wochen Betriebszeit, wobei sicherzustellen ist, dass repräsentative Betriebsbedingungen vorliegen. Erneutes Überprüfen des Systems - hard- und softwareseitig. Diese Leistung hat ausdrücklich außerhalb des Hauptauftrages zu erfolgen.
Vorzunehmen sind zusätzliche Optimierungen und Anpassungen der Regelparameter aufgrundeines vollständigen Vergleiches zwischen dem Ersteinregulierungsprotokoll und derjetzigen Zweitmaßnahme. Überprüfen der Verknüpfungen DDC - Steuerteil - Hauptstrom auf eventuelle Frühschäden, die kostenlos im Rahmen der Gewährleistungspflicht zu beheben sind. Erneute Kontrolle und Prüfung der Sicherheitseinrichtungen. Anfertigen eines abschließenden Einregulierungsprotokolls.
Menge: 1,000 St.
DIN 276: 479

**2.2.4.9 Nachinbetriebnahme**
Nachinbetriebnahme
Funktionsprobe und Nachjustieren der Steuerungsanlage,
DDC/SPS-Unterstationen nach 3 -bzw- 6 Monaten ab
Inbetriebnahme.
Menge: 1,000 psch
DIN 276: 479

##### 2.2.5 Dokumentation und Übergabe

**2.2.5.1 Kabellisten 2-fach**
Kabellisten 2-fach beinhaltend:
Die Darstellung von Leitungen und Kabeln mit Klemmen und Zielbezeichnungen auf der Kabel- und Geräteliste. Weiterhin beinhaltet die Position das Eintragen der Kabelnummern in die Grundrisspläne.
Menge: 1,000 St
DIN 276: 479

**2.2.5.2 Erstellen einer Funktionsbeschreibung**
Erstellen einer Funktionsbeschreibung über die gesamte Regelanlage zur Genehmigung durch das Ing. Büro.
Menge: 1,000 St
DIN 276: 479

**2.2.5.3 Kennzeichnungsaufkleber**
Kennzeichnungsaufkleber, zum Kennzeichnen der Badewasserleitungen, Markierungsband mit Fließrichtung. Beschriftung und Farbe nach Vorgabe.
Größe: 230 x 40 mm
Menge: 90,000 St
DIN 276: 479

**2.2.5.4 Bezeichnungsschild**
Bezeichnungsschild mit rostfreier Halterung und Befestigungs-schrauben für mehrzeilige Beschriftung, farbige Ausführung.
Größe: 100 x 50 mm
Material: Metall/Kunststoff
Menge: 110,000 St
DIN 276: 479

**2.2.5.5 Anlagenschema Alu-Verbundplatte**
Die Schemata sind jeweils in der Technikzentrale als Gesamtschaltbild mit Darstellung aller Anlagenteile sowie kompletter Sensorik und Aktorik aufzuhängen.

- Alu-Verbundplatten 6mm
- matt-weiße Oberfläche
- mit 4-fach Eckbohrung inkl. Edelstahl Abstandshalter
- hohe Korrosions- und Witterungsbeständigkeit
- mit vollflächigem UV-Lack glänzend
Menge: 1,000 psch
DIN 276: 479

**2.2.5.6 Bestandsunterlagen**
Die Bestandsunterlagen beinhalten mindestens folgende, auf Ausführungsstand aktualisierte Unterlagen in nachstehender Reihenfolge:

1. Inhaltsverzeichnis mit Kapitelübersicht

2. Ausführungspläne und Schemata Planverzeichnis mit Angabe  der Plannummern, Schalt- und Strangschemata, Ausführungspläne.

3. Technische Anlagenbeschreibung Beschreibung der errichteten Anlagen mit Angabe der Leistungsdaten und Standorte.

4. Gerätedokumentationen und Betriebsanleitungen Übersicht der eingesetzten Geräte in Listenform mit Bezugsquellenangabe, Gerätedokumentationen in Form von technischen Datenblättern, Montage-, Bedienungs- und Betriebsanleitungen, Instandhaltungs - und Wartungsanleitungen u.s.w.

5. Protokolle, Atteste und Gutachten Inbetriebnahme-, Mess- und Einregulierungsprotokolle, Atteste und Gutachten der eingesetzten Materialien und Produkte, Installationsatteste und  Bestätigungen, unterfertigtes Einschulungsprotokoll, Prüfberichte behördlicher Abnahmeprüfungen.

6. Wartung und Störungsbehebung Wartungsprogramm und Wartungszeitplan, Ersatzteilliste mit Bezugsquellenangabe, Anweisung zur Störungsbehebung.
Wenn nicht anders vereinbart, werden die Bestandsunterlagen 3- fach in Papierform und 3-fach auf Datenträger (CD) in reproduzierbarer Form übergeben.

Bestandsunterlagen Badewassertechnik
Ergänzungen zur Unterleistungsgruppenbeschreibung Badewassertechnik:

zu Punkt 5. Protokolle, Atteste und Gutachten Druck- und Dichtheitsprüfprotokolle.
den.

Bestandsunterlagen MSRL-Technik
Ergänzungen zur Unterleistungsgruppenbeschreibung MSRL-Technik:

zu 2. Ausführungspläne und Schemata
Gebäude-Übersichtspläne in geeignetem Maßstab mit Standorteintragung von Leitzentralen, Unterstationen und Schalt- schränken (nur im Falle mehrerer
Standorte) Regel- und Steuerschemata,

zu 3. Technische Anlagenbeschreibung Funktionsbeschreibung der MSRL-Technik mit Zeitfolgediagrammen der Steuer- und Regelabläufe und eingearbeiteter Bedienungsanleitung,

zu 5. Protokolle, Atteste, Gutachten Inbetriebnahme und Einstellprotokolle,
sicherheitstechnische Messprotokolle nach einschlägigen Normen und Vorschriften, Protokoll der Parameter und Einstellwerte zum Übergabezeitpunkt,

7. Software- und Programmdokumentation (nach Unterstationen gegliedert)
Datenpunktlisten, Belegungslisten der Unterstationen, Funktionsabläufe in Funktionsplantechnik, Programmdokumentationen.

8. Schaltschrankdokumentation (gegliedert nach einzelnen Schaltschränken)
Anordnungspläne der Einbauteile (Aufbauzeichnungen, Türansichtszeichnungen, Türausbruchszeichnung), Gerätestücklisten aller Einbauten einschließlich
Sicherungsgeräten, Stromlauf- und Klemmenpläne, Kabellisten.

9. Sicherungsdatenträger der MSRL-Software mit uneingeschränkten Zugriffsrechten.
Menge: 1,000 psch
DIN 276: 479

##### 2.2.6 Wartungsverträge

*Hinweis: Hinweis zu den Wartungsverträgen*
Wartungen müssen nach der Abnahme vom Bauherren über einen Wartungsvertrag separat beauftragt werden.

**2.2.6.1 Wartung, Inspektion und Instandhaltung 1.Jahr**
Wartung, Inspektion und das damit verbundene erstellen von Mess- und Protokollierungsarbeiten für die Dauer der Gewährleistungszeit von 4 Jahren.
Preis für das 1. Jahr nach Gewährleistungsbeginn.
Menge: 1,000 psch
DIN 276: 479

**2.2.6.2 Wartung, Inspektion und Instandhaltung 2.Jahr**
Wartung, Inspektion und das damit verbundene erstellen von Mess- und Protokollierungsarbeiten für die Dauer der Gewährleistungszeit von 4 Jahren.
Preis für das 2. Jahr nach Gewährleistungsbeginn.
Menge: 1,000 psch
DIN 276: 479

**2.2.6.3 Wartung, Inspektion und Instandhaltung 3.Jahr**
Wartung, Inspektion und das damit verbundene erstellen von Mess- und Protokollierungsarbeiten für die Dauer der Gewährleistungszeit von 4 Jahren.
Preis für das 3. Jahr nach Gewährleistungsbeginn.
Menge: 1,000 psch
DIN 276: 479

**2.2.6.4 Wartung, Inspektion und Instandhaltung 4.Jahr**
Wartung, Inspektion und das damit verbundene erstellen von Mess- und Protokollierungsarbeiten für die Dauer der Gewährleistungszeit von 4 Jahren.
Preis für das 4. Jahr nach Gewährleistungsbeginn.
Menge: 1,000 psch
DIN 276: 479
